# KH Lebach ctt
Angebotsaufforderung (GAEB DA XML 3.3, DA83)
Projekt: Ö087
Währung: EUR
Erstellt mit: GXML Toolbox V3.3 R20220330, ORCA AVA 27 27.00.00, 17.06.2026

## Allgemeine Vorbemerkungen
VERTRAGSART
Die Abrechnung der einzelnen Leistungen erfolgt auf Einheitspreisbasis gemäß § 4 VOB / A.

ABKÜRZUNGEN
In diesem Leistungsverzeichnis werden folgende Abkürzungen für die jeweiligen Vertragsparteien verwendet:

Auftraggeber: AG
Auftragnehmer: AN

Allgemeine Vorbemerkungen

BAUBESCHREIBUNG NACH VOB C / DIN 18 299

Bei der Baumaßnahme handelt es sich um ein Ersatzneubau eines Krankenhauses auf dem ehemaligen Parkplatz des Bestandskrankenhaus in Lebach. Das neue Gebäude schließt teilweise an das Bestands- krankenhaus bzw. die Dialyse an. Der Neubau wird an einen Anbau aus dem Jahr 2009 mit OP-Abteilung und einer Dialyse-Praxis angebaut. Nach Inbetriebnahme des Krankenhausneubaus werden nur noch die OP-Abteilung und die Dialyse-Praxis aus dem Bestand weiter betrieben. Das frühere Hauptgebäude des Krankenhauses wird aus Brandschutzgründen nach der Inbetriebnahme des Neubaus nicht weiter genutzt.

0.1 Angaben zur Baustelle
0.1.1 Lage der Baustelle, Umgebungsbedingungen, Zufahrtsmöglichkeiten und Beschaffenheit der Zufahrt sowie etwaige Einschränkungen bei ihrer Benutzung.

Bauherr:
cusanus trägergesellschaft trier mbH
Friedrich-Wilhelm-Str. 32
54290 Trier

Projekt:
Ersatzneubau Caritas Krankenhaus Lebach

Adresse Bauvorhaben:
Gelände des Krankenhauses Lebach
Heeresstraße 49
66822 Lebach

Die Haupterschließung erfolgt durch die östlich verlaufende B268. Der Durchgangsverkehr zum Krankenhaus und zur südlich des Baugeländes gelegenen DRK Rettungswache, muss jederzeit gewährleistet sein. Für den Zeitraum der Arbeiten stehen bedingt ausgewiesene Baustellenflächen zur Verfügung, siehe Baustelleneinrichtungsplan. Sämtliche Sperrungen von Flächen außerhalb der vorgegebenen BE Fläche sind mit dem Betreiber abzustimmen. Die Parkflächen entlang des Haupteingangs dürfen nicht verwendet und blockiert werden. Die Feuerwehrumfahrt um das Bestandsgebäude ist zu jeder Zeit freizuhalten.

Jegliche Fahrzeuge, insbesondere LKW und Kran sind beim Rückwärts- und Heranfahren unbedingt durch einen Einweiser zu sichern.

0.1.2  Besondere Belastungen aus Immissionen sowie besondere klimatische oder betriebliche Bedingungen

Krankenhausbetrieb:
Das Bestandskrankenhaus ist für die Dauer der Arbeiten vollumfänglich in Betrieb. Eine Gefährdung der Patienten bzw. eine Behinderung des Krankenhausbetriebes muss auf jeden Fall ausgeschlossen werden. Es ist darauf zu achten, dass aufgrund der hohen Sensibilität der Patienten, die Arbeiten soweit als möglich erschütterungs-, staub- und lärmarm zu erfolgen hat. Es sollen lärmmindernde Maschinen zum Einsatz kommen. Großgeräte wie z.B. Kräne sind mit Sanftanlauf auszustatten, um ein Ausfall der Stromversorgung zu vermeiden.

Die Rettungswege müssen zu jeder Zeit frei bleiben.

Lärmschutz:
Für den Schutz gegen Baulärm gelten außer den Anforderungen des BImSchG, der Allgemeinen Verwaltungsvorschrift gegen Baulärm - Geräuschimmission - , die Bundesschutzgesetze inkl. zugehöriger Verordnungen und Vorschriften zum Schutz gegen Baulärm und der zusätzlichen landesrechtlichen Vorschriften weiterhin folgende Festlegungen:
Die Bauarbeiten sind so durchzuführen, dass die einschlägigen gesetzlichen Anforderungen an den Lärmschutz (Allgemeine Verwaltungsvorschrift zum Schutz gegen Baulärm (AVV - Baulärm) eingehalten werden. Für die Arbeiten sind dem Stand der Technik bzw. der Lärmminderungstechnik entsprechende Bauverfahren und Baumaschinen zu verwenden.
Folgende Nachweise sind hierzu rechtzeitig vor Auführung und ohne weitere Aufforderung vom AN zu
erbringen:
- Angabe der beabsichtigten Bauverfahren sowie vorgesehenen Baumaschinen - Fotodokumentation. Durch
  den AN muss sichergestellt werden, dass die nachfolgend formulierten Anforderungen eingehalten werden.
  Laut der "Allgemeinen Verwaltungsvorschrift zum Schutz gegen Baulärm
- Geräuschimmissionen" (AVV Baulärm) hat der AN ferner folgende Immissionsrichtwerte zu beachten
  (örtliche Regelungen sind hierbei vorrangig zu beachten)
  Kurgebiete, Krankenhäuser und Pflegeanstalten tagsüber 45 dB(A) nachts 35 dB(A)

Hinweis: Als Nachtzeit gilt die Zeit von 20 Uhr bis 7 Uhr.
Ferner hat der AN auf möglichst schonende Bauverfahren sowie besondere Arbeitsweisen zurückzugreifen und für eine entsprechende Ausgestaltung der Baumaschinen zu sorgen. Der ausschließliche Einsatz geräuscharmer Baumaschinen nach dem neuesten Stand der Technik sowie die Beachtung von Schutzzeiten sind hierbei verpflichtend. Der AN hat vorgenanntes über aussagekräftige Unterlagen zu belegen. Folgende Nachweise sind hierzu vom AN zu erbringen:
- Auszüge aus Unterlagen, die Maßnahmen zur Lärmminderung nachweisen ( z.B . lärmfreie Zeiten
  [Bautagebuch] ,
- Einsatz lärmarmer Baumaschinen; Nachweis gemäß RAL - UZ53 Bautechnologische Prozesse, Abläufe
  sowie Einsatz lärmarmer Maschinen- und Geräte etc. [Datenblätter mit Auskunft zum Geräuschpegel
- Schallabschirmung [ Fotos] etc .), als Stichworte für die einfachsten Maßnahmen beim Bau können
  genannt werden ( unvollständige Aufzählung) : - Motoren wartender Fahrzeuge und Maschinen
  abzuschalten - lärmarme ( schallgekapselte) Maschinen und Geräte einzusetzen
- ist für besonders laute Arbeiten ( beispielsweise mit Kreissäge und Presslufthämmer) eine Einhausung mit
  schallschluckenden Materialien zu bauen. Vom AN ist nachzuweisen, dass die eingesetzten Maschinen der
  32 .BlmSchV ( Geräte- u . Maschinenlärmschutzverordnung) entsprechen. Es sind nur langsam laufende,
  staubarm arbeitende Bearbeitungsgeräte einzusetzen.

Staubschutz allgemein
Maschinen und Geräte sind mit einer wirksamen Absaugung zu versehen. Stäube sind an der Entstehungs- stelle möglichst vollständig zu erfassen und gefahrlos zu entsorgen. Die einschlägigen gesetzlichen An- forderungen sind einzuhalten . Die Ausbreitung des Staubs auf unbelastete Arbeitsbereiche ist zu verhindern, soweit dies technisch möglich ist. Ablagerungen sind zu vermeiden. Zur Beseitigung werden Feucht- bzw. Nassverfahren oder saugende Verfahren eingesetzt. Einrichtungen zum Abscheiden, Erfassen von Stäuben entsprechen dem aktuellen Stand der Technik. Die Einrichtungen werden regelmäßig gewartet und geprüft .

Erschütterungsschutz
Bauprozesse sind weitestgehend erschütterungsfrei zu gestalten. Wenn nennenswerte Erschütterungen unabdingbar sind, müssen die betreffenden Arbeiten mindestens 48 h vorab bei der OÜ angekündigt werden.

0.1.3 Art und Lage der baulichen Anlagen, z. B. auch Anzahl und Höhe der Geschosse

Allgemein:
Die Baumaßnahme umfasst den "Ersatzneubau Caritas Krankenhaus Lebach". Der Neubau entsteht auf dem Gelände des Bestandskrankenhauses in Lebach und soll größtenteils auf der ehemaligen Außenanlage bzw. Parkfläche entstehen. Das Krankenhaus bleibt während der Baumaßnahme in Betrieb. Die Zufahrten für Rettungsfahrzeuge zum Krankenhaus müssen jederzeit frei gehalten werden.

Dies gilt insbesondere für die Notfallversorgung in der zentralen Notaufnahme (ZNA).

Die Grenzen der BE Fläche sind zwingend einzuhalten. Jede Abweichung ist vorab durch die Bauleitung freizugeben. Jede Behinderung des Klinikbetrieb, insbesondere der Notaufnahme, muss unbedingt zu jeder Zeit vermieden werden.

Der sechsgeschossige (UG-2, UG-1, EG, 1.OG, 2.OG, 3.OG bzw. 4.OG als Technikraum) Gebäudekomplex wird östlich an das Bestandskrankenhaus angebaut. Die Geschosshöhen betragen ca. 3,50m ab EG und 3,70m unterhalb EG. Im Süden grenzt dies an eine neu gebaute Stützwand an, im Osten an die Bundesstraße. Die Gebäudeabmessungen sind ca. 110m x 100m

Tragkonstruktion:
Das Gebäude wird als Massivbau in Fertigteilbauweise mit Einzelfenstern ausgeführt. Die Wände werden zum größten Teil als Stahlbeton Vollfertigteilwände (ca. 16 cm - 24 cm) ausgeführt, die Fassade besteht aus Sandwich Elementen (Tragschale + Dämmung + Vorsatzschale, ca. 40 cm). Die Decken werden als Stahl- beton-Halbfertigteil-Decken bzw. Ortbetondecken (ca. 25 cm bis 32 cm) ausgebildet.

Die Gründung erfolgt mittels bewehrter Streifen- und Einzelfundamente und Bodenplatte jeweils frostfrei auf tragfähigem Baugrund bzw. auf Bohrpfählen. Es sind unterschiedliche Gründungsebenen vorgesehen.

Die Dachkonstruktion besteht aus Stahlbeton-Halbfertigteil-Decken bzw. Ortbetondecken (ca. 25 bis 32 cm).

Dachbeläge:
Folgende Dachbeläge sind im Wesentlichen vorgesehen:
- Folienabdichtung
- überwiegend Betondecken, auf dem Technikdach ist ein Trapezblech vorgesehen

Außenwände:
- Sandwichelemente in Fertigteilbauweise (Tragschale [16 cm] + Dämmung [16 cm] + Vorsatzschale [8 cm],
  Gesamtdicke ca. 40 cm) bzw. Stahlbetonhohlwände (25 cm)
- Außentüren und Außenfenster aus Kunststoff und Aluminium
- Sonnenschutz aus elektrisch betriebenen Horizontal Lamellenstore

Innenwände:
- Vollfertigteilwände (10 cm - 30 cm) bzw. nichttragende Innenwände in Trockenbaukonstruktion als
  Metallständerwände mit Gipskartonbekleidung

Wandbekleidung:
teilweise Spachtelung, Fliesen in Sanitärbereichen, OP-Sälen, Nassräumen und Umkleiden

Innentüren:
Türelemente mit und ohne Brandschutzanforderungen als
- Stahlblechtüren
- Rohrrahmentüren
- Holztüren
- Nassraumtüren
- Feuchtraumtüren
- Edelstahltüren
- Schiebetüren

Bodenbeläge:
Folgende Bodenbeläge sind im Wesentlichen auf schwimmenden bzw. Verbundestrichen vorgesehen:
- Beschichtungen in Technik und Lagerräumen
- Fliesen in Nass- und Sanitärräume, Umkleiden und Treppenräumen
- PVC-Belag

Deckenbekleidung:
- Rohdecke, gespachtelt und gestrichen
- Abhangdecke als Rasterdecke oder Gipskartondecke

Erdarbeiten:
Für die Baugrube (unterhalb EG sind 2 Untergeschosse) werden Erdmassen abgetragen. Die Bestands- außenanlage wird abgebrochen, abgetragen und neu profiliert.

0.1.4 Verkehrsverhältnisse auf der Baustelle, insbesondere Verkehrsbeschränkungen

Die Baustelle ist über die B268 zu erreichen. Auf die beengten örtlichen Verhältnisse wird ausdrücklich hingewiesen. Die dem AN für Lagerzwecke zugewiesenen Flächen sind unbedingt einzuhalten. Lagerflächen und Baustelleneinrichtungsflächen sind ausschließlich innerhalb des Baufeldes - gemäß Baustellenein- richtungsplan - möglich. Alle zugewiesenen Flächen und Zufahrtsstraßen bzw. -wege sind sauber zu halten. Das Bestandskrankenhaus bleibt während der Baumaßnahme voll in Betrieb. Sämtliche Zufahrten/ Rettungswege zum Krankenhaus müssen zu jedem Zeitpunkt für Rettungsfahrzeuge, Feuerwehr und Besucher bzw. Angestellte des Krankenhauses gewährleistet bleiben. Auf den kreuzenden Fussgänger- verkehr durch Besucher ist besonders zu achten. Es gilt die StVO. Sperrungen und Baustellenverkehr auf der Bundesstraße/Zufahrtstraße zum Krankenhaus sind unzulässig. Die Zufahrtstraßen zum Krankenhaus/ Bundesstraße sind immer frei zu halten und nicht Bestandteil des zugewiesenen Baufeldes. Dies gilt auch für die südlich zum Krankenhaus gelegene Rettungswache.

0.1.5 Für den Verkehr freizuhaltende Flächen

Der AN hat dafür Sorge zu tragen, dass die öffentlichen Straßen und die Zufahrtstraßen zum bestehenden Krankenhaus jederzeit für den Verkehr freigehalten werden und der fließende Verkehr nicht behindert wird. Parkplätze, insbesondere die als reserviert gekennzeichneten, dürfen grundsätzlich nicht belegt werden. Sperrungen oder Teilsperrungen sind grundsätzlich im Vorfeld mit den AG bzw. Behörden im Vorfeld abzustimmen. Die Sperrungen bzw. Teilsperrungen sind gemäß den gültigen Vorschriften zu sichern. Die Verkehrsssicherung erfolgt durch den AN. Feuerwehraufstellflächen und Ihre Zufahrten bzw. Flächen vor den Hydranten sind jederzeit freizuhalten.

Das Freihalten von Zufahrten gilt insbesondere auch für die zentrale Notaufnahme (ZNA) im Krankenhaus.

Das Parken innerhalb des Baufeldes ist aufgrund der Platzverhältnisse untersagt. Flächen für die Anlieferung stehen zur Verfügung. Anlieferungen sind im Vorfeld mit der Örtlichen Bauüberwachung abzustimmen.

0.1.6 Lage, Art, Maße und Nutzbarkeit von Transporteinrichtungen und Transportwegen, z. B. Montageöffnungen

Siehe Baustelleneinrichtungsplan. Für den Innenausbau wird bauseits ein Bauaufzug gestellt. Die Koordinierung mit anderen Firmen zur Nutzung des Bauaufzugs obliegt dem Unternehmer.

0.1.7 Lage, Art, Anschlusswerte und Bedingungen für das Überlassen von Anschlüssen für Wasser, Energie und Abwasser

Siehe hierzu die besonderen Vertragsbedingungen

Bauwasser:
Bauwasser wird dem AN bis zum Übergabepunkt im Baufeld kostenlos zur Verfügung gestellt.

Abwasser:
Abwassereinrichtungen werden bauseits gestellt.

Baustrom:
Baustrom wird dem AN kostenlos zur Verfügung gestellt. Es werden kostenfrei Hauptverteilungen und Unterverteilungen auf der Baustelle an zentralen Stellen bzw. geschossweise aufgestellt. Der AN kann diese nach Bedarf auf seine Kosten ergänzen. Zusätzliche Leitungszuführungen sind eigenständig zu schützen und zu sichern. Elektrische Großverbraucher, wie z.B. Kräne, sind mit einem Sanftanlauf auszuführen, um ein Ausfall der Stromversorgung bei der Baumaßnahme zu vermeiden.

Der AN hat sämtliche Ver- und Entsorgungsanlagen ab dem Übergabepunkt im Baufeld, zur Erbringung aller seiner Leistungen aus der Leistungsbeschreibung, sowie seiner eigenen Baustelleneinrichtung komplett in Eigenregie zu übernehmen. Die hierfür erforderlichen Maßnahmen werden nicht gesondert vergütet.

Es ist verboten, Bauabfälle und Reinigungsausscheidungen (z.B. Farbreste, Putz- und Estrichreste, Spachtelungen usw.) im öffentlichen Kanalnetz zu entsorgen.

0.1.8 Lage und Ausmaß der vom Auftragnehmer für die Ausführung seiner Leistungen zur Benutzung oder Mitbenutzung überlassenen Flächen und Räume

Lagerplätze für den AN sind nur innerhalb des Baufeldes möglich bzw. alternativ nach vorheriger Abstimmung mit dem AG.

Aufgrund der beengten Gegebenheiten vor Ort, sind die Lagerflächen begrenzt. Jegliches Aufstellen von - beispielsweise - Einrichtungs-, Material- oder Schuttconatiner muss mit der Örtlichen Bauüberwachung abgestimmt werden. Der Bedarf ist 14 Tagen vor Anlieferung an die örtliche Bauüberwachung schriftlich anzumelden.

Bauseits werden durch den AG sanitäre Anlagen zur Nutzung durch die AN in erforderlicher Anzahl zur Verfügung gestellt. Pausen-, Aufenthalts- und Materialcontainer fallen in den Leistungsbereich des AN, ebenso Bürocontainer für Bauleitung / Polier des AN.

Die ausgewiesenen Stellflächen für beispielsweise Material- und Schuttcontainer sind dem vorliegenden Baustelleneinrichtungsplan des Bauherrn zu entnehmen und zwingend einzuhalten. Der AN hat grundsätzlich kein Anspruch auf bestimmte Flächen. Abweichungen zum Baustelleneinrichtungsplan müssen mit ausreichendem Vorlauf mit der örtlichen Bauüberwachung besprochen werden.

Mannschafts- und Materialcontainer sind dem Leistungsstand anzupassen. Nach Abschluss einzelner Leistungen ist die Anzahl zwingend - aufgrund der beengten Verhältnisse vor Ort - anzupassen.

0.1.9 Bodenverhältnisse, Baugrund und seine Tragfähigkeit, Ergebnisse von Bodenuntersuchungen

Ein Baugrundgutachten liegt vor.

0.1.10 Hydrologische Werte von Grundwasser und Gewässern. Art, Lage, Abfluss, Abflussvermögen und Hochwasserverhältnisse von Vorflutern. Ergebnisse von Wasseranalysen.

Das Baugrundgutachten liegt vor. Die Bauamaßnahme ist in einer festgesetzten Wasserschutzzone (C 55, Lebach Ost) geplant.

Betankungen und Wartungen dürfen nur auf befestigten Flächen stattfinden.

0.1.11 Besondere umweltrechtliche Vorschriften

Rückbau- und Abbruchmaßnahmen haben - aufgrund des Krankenhausbetriebes - erschütterungs-, lärm- und staubarm zu erfolgen.

0.1.12 Besondere Vorgaben für die Entsorgung, z.B. Einschränkungen für die Beseitugung von Abwasser und Abfall

Zu beseitigende Materialien, Abfälle und Abwässer jeder Art sind entsprechend der aktuellen Fassung der Abfallsatzung des Landkreises bzw. der Gemeinde und der Abfallnachweisverordnung des Bundes zu entsorgen. Entsrechend den deutschen Bestimmungen ist der anfallende Bauschutt getrennt zu entsorgen. Farb- und Lösungsmittelreste, die durch z.B. das Reingen von Farbpinseln und/oder Farbrollen entstanden sind, dürfen nicht über das Schmutzwassersystem oder Müllcontainer auf der Baustelle beseitigt werden.

Abrissmaterial, Abfall, Bauschutt, Verpackungsmaterialien und ähnlicher Abfall sind auf eine zugelassene Mülldeponie außerhalb der Einrichtung abzufahren.

Es dürfen keine Abfälle in Straßenabläufe, Toiletten oder Mülltonnen geworfen werden. Der AN hat dafür zu sorgen, dass keine Verschmutzung des Grundwassers bzw. Bodens durch unsachgemäße Lagerung von flüssigen Brennstoffen, chemischen Mitteln und farbmaterialien verursacht wird. Die Entsorgung hat den gültigen rechtlichen Vorschriften zu erfolgen.

Es ist verboten, Bauabfälle und Reinigungsausscheidungen (z.B. Farbreste, Putz- und Estrichreste, Spachtelungen usw.) im öffentlichen Kanalnetz zu entsorgen.

0.1.13 Schutzgebiete oder Schutzzeiten im Bereich der Baustelle, z.B. wegen Forderungen des Gewässer-, Boden-, Natur-, Landschafts- oder Immissionsschutzes; vorliegende Fachgutachten oder dergleichen.

Die Baumaßnahme ist in einer festgesetzten Wasserschutzzone (C 55, Lebach Ost) geplant.

0.1.14 Art und Umfang des Schutzes von Bäumen, Pflanzenbeständen, Vegetationsflächen, Verkehrsflächen, bauteilen, bauwerken, Grenzsteinen und dergleichen im Bereich der Baustelle

Die als Lagerflächen genutzten Bereiche sowie die das Gebäude umgebenden Flächen und Straßen sind vor Verunreinigungen zu schützen und nach Arbeitsende wieder in den ursprünglichen Zustand zu versetzen. Die Staubbelastung der umliegenden Flächen ist während der Abbrucharbeiten auf ein Minimum zu reduzieren.

0.1.15 Art und Umfang der Regelung und Sicherung des öffentlichen Verkehrs

keine besonderen Einschränkungen

0.1.16 Bekannte oder vermutete Hindernisse im bereich der Baustelle, z.B. Leitungen, Kabel, Dräne, Kanäle, Bauwerksreste und, soweit bekannt, deren Eigentümer

Im Baugrubenbereich befinden sich Gas-, Wasser-, Abwasserleitungen sowie Strom-, und Kommunikationsleitungen. Vor Beginn der Rückbau- und Erdarbeiten sind durch den AN die aktuellsten Leitungspläne einzuholen und mit dem Facility Management des Krankenhauses abzustimmen. Der AN hat sich über die Lage aller Abwasser- und Versorgungsleitungen sowie von Kabeln und Leitungen bei den entsprechenden Dienststellen zu informieren. Eine gesonderte Vergütung hierfür erfolgt nicht.
Vor dem Trennen der Elektroleitungen ist eine Freimessung erforderlich, um die Außerbetriebnahme der Leitungen zu gewährleisten. Vorab ist die entsprechende Freigabebestätigung bei den Versorgungsträgern einzuholen.
Bei allen Netzabtrennungen ist die Ver- und Entorgung der Bestandsgebäude stets sicherzustellen. Etwaige technisch unvermeidliche Unterbrechungen der Ver- und Entsorgung sind innerhalb von 4 Wochen schriftlich bei den Versorgern zu beantragen und mit dem AG abzustimmen.
Die bisher bekannten, im Baugelände vorhandenen Anlagen, insbesondere intakte Abwasser- und Versorgungsleitungen, sind in den beigefügten Plänen enthalten. Diese sind bei Bauarbeiten am Gebäude und den dazugehörigen Außenanlagen vor Beschädigungen zu schützen.

Die bisher bekannten im Baugelände vorhandenen Leitungen, Kabel, Kanäle usw. sind in den beigefügten Plänen enthalten. Zur genauen Lokalisierung sind vor Grabungsbeginn Suchgräben, bzw. Suchschlitze anzulegen.

0.1.17 Bestätigung, dass die im jeweiligen Bundesland geltenden Anforderungen zur Erkundungs- und ggfs. Räumungsmaßnahmen hinsichtlich Kampfmittel erfüllt wurden

Eine Kampfmittelfreiheitsbescheinigung liegt vor.

Allgemein kann das Vorhandensein von Fundmunition nie restlos ausgeschlossen werden. Beim Auffinden von Blindgängern sind die Arbeiten sofort einzustellen und die zuständigen Stellen (OÜ, Bauleitung, Polizei, Kampfmittelräumdienst, Bauherrschaft) zu benachrichtigen. Es wird darauf hingewiesen, dass der AN generell bei Erdarbeiten eine visuelle Beobachtung der Aushubmassen bzw. des Baugrundes mindestens durch den Maschinenführer durchzuführen hat. Diese Leistungen sind in die Einheitspreise einzukalkulieren.

0.1.18 Gegebenenfalls gemäß der Baustellenverordnung getroffene Maßnahmen

SIGE-Plan (Sicherheits- und Gesundheitsschutzplan). Diese Baumaßnahme unterliegt der Baustellenverordnung (BaustellV) vom 10. Juni 1998. Somit sind die allgemeinen Grundsätze nach Paragraph 4 des Arbeitsschutzgesetzes Bestandteil jeder Leistung.

Der Auftraggeber stellt den Sicherheits- und Gesundheitsschutzkoordinator (SIGEKO) für die gesamte Baumaßnahme.

Der SIGEKO erstellt den SIGE-Plan in Abstimmung mit dem Bauablaufplan der Baumaßnahme.

Die Tätigkeit des SIGEKO's befreit den AN nicht von der Abstimmungspflicht mit den anderen Unternehmer entsprechend § 8 ArbschG und DGUV-V 1, Grundsätze der Prävention (§ 6 UVV Allgemeine Vorschriften)

Gemäß der Baustellenverordnung getroffene Maßnahmen
Entsprechend der Verordnung über Sicherheits- und Gesundheitsschutz auf Baustellen (Baustellen- verordnung - BaustellV) hat der Bauherr für diese Baumaßnahme einen Sicherheits- und Gesundheitsschutz- koordinator (SiGeKo) beauftragt.
Die vom SiGeKo erstellte Sicherheits - und Gesundheitsschutzdokumentation gilt für diese Baustelle. Sie kann auf der Baustelle eingesehen werden. Für alle sich aus der Sicherheits- und Gesundheits- schutzdokumentation ergebenden Leistungen des Unternehmers und deren Umsetzung während der gesamten Bauzeit, erfolgt keine gesonderte Vergütung. Vorhandene Schutzabdeckungen, Geländer oder Ähnliches, die zu Durchführung der Arbeiten vorübergehend entfernt werden müssen, sind wieder ordnungs- gemäß herzustellen. Für die Dauer der Entfernung müssen alle Gefahrenstellen durch geeignete Maßnahmen unfallsicher abgesperrt und beschildert werden. Kosten, welche auf Grund mangelhafter Sicherheitsmaßnahmen entstehen, sind durch den Verursacher zu tragen (z.B. verlängerte Standzeiten, zusätzliche Sicherheitsmaßnahmen etc. ).

0.1.19 Besondere Anordnungen, Vorschriften und Maßnahmen der Eigentümer oder der anderen Weisungsberechtigten von Leitungen, Kabeln, Dränen, Kanälen, Straßen, Wegen, Gewässern, Gleisen, Zäunen und dergleichen im Bereich der Baustelle

keine besonderen Einschränkungen.

0.1.20 Art und Umfang von Schadstoffbelastungen, z.B. des Bodens, der Gewässer, der Luft, der Stoffe und Bauteile, vorliegende Fachgutachten oder dergleichen

Siehe Baugrundgutachten.

0.1.21 Art und Zeit der vom Auftraggeber veranlassten Vorarbeiten

Vorhandene Bäume wurden vor Baubeginn gefällt und die Baumkronen sowie das Astwerk gefällter Bäume entfernt.

0.1.22 Arbeiten anderer Unternehmer auf der Baustelle

Im Baufeld werden weitere Unternehmer tätig sein, sodass eine ständige Abstimmung über die geplanten Arbeiten untereinander erfolgen muss. Für den erhöhten Koordinierungsaufwand mit anderen auf der Baustelle arbeitenden Firmen erfolgt keine gesonderte Vergütung. Der Mehraufwand ist bei der Kalkulation der Einheitspreise einzurechnen.

0.2 Angaben zur Ausführung
0.2.1 Vorgesehene Arbeitsabschnitte, Arbeitsunterbrechungen und Arbeitsbeschränkungen nach Art, Ort und Zeit sowie Abhängigkeit von Leistungen anderer

Das Baufeld wird durch das bestehende Krankenhaus sowie die Zufahrtsstraßen und bestehende Gebäude im südlichen Teil des Baufeldes begrenzt.
Der Krankenhausbetrieb muss während der Dauer der Bauarbeiten uneingeschränkt gewährleistet sein. Die Erschwernisse durch den Krankenhausbetrieb sind bei der Kalkulation zu berücksichtigen. Für die Erschwernisse und Einschränkungen bei der Bauausführung erfolgt keine gesonderte Vergütung. Die Arbeiten erfolgen parallel mit den Arbeiten anderer Gewerke. Dies ist einzukalkulieren. Ein Anspruch auf unterbrechungsfreie und kontinuierliche Ausführung der Arbeiten besteht nicht.

0.2.2 Besondere Erschwernisse während der Ausführung, z.B. Arbeiten in Räumen, in denen der Betrieb weiterläuft, Arbeiten im Bereich von Verkehrswegen oder bei außergewöhnlichen äußeren Einflüssen.

Der Verkehr darf außerhalb der Baustelle nicht behindert werden. Dies gilt vorallem für Transporte von Material und Gerät, sowie dem Parken im Umfeld der Baustelle.

Für jegliche Trenn- und Schweißarbeiten sowie Arbeiten mit offener Feuererscheinung und Lötarbeiten sind in unmittelbarer Nähe in entsprechender Anzahl Feuerlöscher vorzuhalten, die den gesetzlichen Bestimmungen und Unfallverhütungsvorschriften entsprechen.

Die Lagerung nicht unmittelbar verwendeter brennbarer Baustoffe ist im Gebäude selbst und auch außerhalb nicht erlaubt. Diese Stoffe sind nach jedem Arbeitstag von der Baustelle zu entfernen.

0.2.3 Besondere Anforderungen für Arbeiten in kontaminierten Bereichen, gegebenfalls besondere Anordnungen für Schutz- und Sicherheitsmaßnahmen.

siehe hierzu vorliegendes Baugrundgutachten.

0.2.4 Besondere Anforderungen an die Baustelleneinrichtung und Entsorgungseinrichtungen, z.B. Behälter für die getrennte Erfassung

Auf die örtlichen Verhältnisse infolge des Krankenhausbetriebs und angrenzende Bundesstraße bzw. Gebäude (Unterkunftsräume für Krankenhausmitarbeiter) im südlichen Bereich wird ausdrücklich hingewiesen. Für die Zwischenlagerung von Aushubmaterial auf der Baustelle (dies ist nur in einer sehr begrenzten Menge möglich, unter Absprache mit der örtlichen Bauüberwachung) sowie Lagerung von Baumaterial, Baugeräten und Einrichtungen für den Baubetrieb stehen nur die im Baustelleneinrichtungsplan markierten Bereiche zur Verfügung. Sanitäreinrichtungen werden bauseits gestellt. Während der Bauphase ist die Baustelle gegen das Betreten Unbefugter zu sichern. Tägliches Kontrollieren ist einzukalkulieren. es erfolgt keine gesonderte Vergütung.

Ein genauer Plan über die Lagerflächen des AN ist vor Baubeginn dem AG vorzulegen. Dieser Plan ist mit dem AG abzustimmen und während der gesamten Bauzeit verbindlich einzuhalten.

Vom Baustellenbetrieb darf keine Grundwassergefährdung ausgehen. Beim Einsatz von Baumaschinen und Geräten muss mit besonderer Sorgfalt gearbeitet werden. Fahrzeuge und Baumaschinen sind gegen Kraftstoff- und Ölverluste zu sichern. Das Betanken, Reparieren und Abschmieren von Maschinen und Fahrzeugen ist unabhängig von der jeweiligen Wasserschutzzone innerhalb des Baufeldes nur auf der hierfür vorgesehenen Fläche zulässig.

Vor ihrem erstmaligen Einsatz auf der Baustelle und während des Betriebes sind die Baumaschinen täglich durch den vom AN benannten Verantworlichen auf Dichtheit hinsichtlich Schmier- und Treibstoffverlusten zu prüfen. Über die Kontrolle ist Buch zu führen.

Defekte Baumaschinen sind unverzüglich von der Baustelle zu entfernen. Eine Reparatur vor Ort ist unzulässig.

Geräte zur Aufnahme von ausgelaufenem Öl oder Treibstoff sind auf der Baustelle ständig bereitzuhalten. Außerdem sind ölsaugende Stoffe, die das Eindringen des Öls in den Untergrund hemmen, in ausreichender Menge (siehe Herstellerangabe) auf der Baustelle zu lagern.

Die Lagerung von wassergefährdenden Stoffen, insbesondere Öl, Benzin, Dieselöl und Bindemittel ist nur in fest verschließbaren Fässern und nur in geringen, dem augenblicklichen Bedarf dienenden Mengen vorübergehen gestattet. Die Behälter snd in dichte und für das gelagerte Medium zugelassene Auffangwannen zu stellen. Der Rauminhalt der Wannen ist so zu bemessen, dass das gesamte Lagervolumen zurückgehalten wird.

Seitlich gelagertes Material und Bauschutt sind für die Dauer der Lagerung mit wasserdichten Folien abzudecken. Die Folien sind sturmfest zu sichern.

Container des AN dürfen nur in Abstimmung mit dem AG gestellt werden. Die Lage der Materialcontainer usw. müssen vor Aufstellung durch den AN mit dem AG abgeklärt werden.

0.2.5 Besonderheiten der Regelung und Sicherung des Verkehrs, ggfs. auch wieweit der Auftraggeber die Durchführung der erforderlichen Maßnahmen übernimmt.

Aufgrund des intakten Krankenhaus- sowie Rettungsdienstbetriebs werden erhöhte Anforderungen an die Regelung und Sicherung des Baustellenverkehrs erforderlich. Die hierdurch entstehenden Einschränkungen und Erschwernisse bei der Bauausführung sind bei der Kalkulation der Preise zu berücksichtigen. Hierfür erfolgt keine gesonderte Vergütung. Die Verkehrssicherungspflicht und damit sämtliche Verkehrs- sicherungsmaßnahmen im Bereich der öffentlichen Verkehrsflächen sowie der im Baufeld liegenden und angrenzenden Straßen und Wege für Baustellenzufahrten und -abfahrten, sowie Lagerplätze usw., sind Sache des AN. Sämtliche Arbeiten sind unter Aufrechterhaltung des öffentlichen Verkehrs sowie Baustellenverkehrs anderer im Baufeld tätiger Baufirmen auszuführen. Die anliegenden Straßen, Fahrwege und Parkplätze sind generell freizuhalten.

0.2.6 Besondere Anforderungen an das Auf- und Abbauen sowie Vorhalten von Gerüsten

Entfällt

0.2.7 Mitbenutzung fremder Gerüste, Hebezeuge, Aufzüge, Aufenthalts- und Lagerräume, Einrichtungen und dergleichen durch den Auftragnehmer

Entfällt

0.2.8 Wie lange, für welche Arbeiten und ggfs. für welche Beanspruchung der Auftragnehmer Gerüste, Hebezeuge, Aufzüge, Aufenthalts- und Lagerräume, Einrichtungen und dergleichen für andere Unternehmer vorzuhalten hat

Entfällt

0.2.9 Verwendung oder Mitverwendung von wiederaufbereiteten (Recycling-) Stoffen

Entfällt

0.2.10 Anforderungen an wiederaufbereitete (Recycling-) Stoffe und an nicht genormte Stoffe und Bauteile

Entfällt

0.2.11 Besondere Anforderungen an Art, Güte und Umweltverträglichkeit der Stoffe und Bauteile, auch z.B. an die schnelle biologische Abbaubarkeit von Hilfsstoffen

Entfällt

0.2.12 Art und Umfang der vom Auftraggeber verlangten Eignungs- und Gütenachweise

wie z.B. Herstellernachweise, Zulassungsbescheide, Prüfbescheinigungen, Konformitätsbescheinigungen, Errichterbescheinigung, allgemeine bauaufsichtliche Zulassung, Fachkundebescheinigung, allgmeines bauaufsichtliches Prüfzeugnis, Fachbauleitererklärung sind vorzulegen. Angaben über vorzulegende Nachweise sind in den Gewerkespezifischen Vorbemerkungen benannt. Diese sind rechtzeitig vor Beginn der Arbeiten / Montage der Fachbauleitung zur Freigabe vorzulegen.

0.2.13 Unter welchen Bedingungen auf der Baustelle gewonnene Stoffe verwendet werden dürfen oder müssen oder einer anderen Verwertung zuzuführen sind.

Entfällt

0.2.14 Art, Zusammensetzung und Menge der aus dem Bereich des Auftraggebers zu entsorgenden Böden, Stoffe und Bauteile; Art der Verwertung oder bei Abfall die Entsorgungsanlage; Anforderungen an die Nachweise über Transporte, Entsorgung und die vom Auftraggeber zu tragenden Entsorgungskosten

Im Leistungstext der einzelnen Positionen ist vorgegeben, ob der bei der Ausführung der vertraglichen Leistungen anfallende Wertstoff bzw. Abfall bei der Entsorgung zu verwerten oder zu beseitigen ist.

0.2.15 Art, Anzahl, Menge oder Masse der Stoffe und Bauteile, die vom Auftraggeber beigestellt werden, sowie Art, genaue Bezeichnung des Ortes und Zeit Ihrer Übergabe.

Entfällt

0.2.16 In welchem Umfang der Auftraggeber Abladen, Lagern und Transport von Stoffen und Bauteilen übernimmt oder dafür dem Auftragnehmer Geräte oder Arbeitskräfte zur Verfügung stellt.

Entfällt

0.2.17 Leistungen für andere Unternehmer

Entfällt

0.2.18 Mitwirken beim Einstellen von Anlageteilen und bei der Inbetriebnahme von Anlagen im Zusammenwirken mit anderen Beteiligten, z.B. mit dem Auftragnehmer für die Gebäudeautomation

Siehe jeweilige Leistungsverzeichnisposition

0.2.19 Benutzung von Teilen der Leistung vor der Abnahme

Entfällt

0.2.20 Übertragung der Wartung während der Dauer der Verjährungsfrist für die Gewährleistungsansprüche für maschinelle und elektronische sowie elektronische Anlagen oder Teile davon bei denen die Wartung Einfluss auf die Sicherheit und die Funktionsfähigkeit hat (vergleiche § 13 Nr. 4 Abs. 2 VOB/B), durch einen besonderen Wartungsvertrag.

siehe Leistungsverzeichnispositionen in den jeweiligen Gewerken. Wartungsangebote sind gemäß den gewerkespezifischen Vorbemerkungen vorzulegen

0.2.21 Abrechnung nach bestimmten Zeichnungen oder Tabellen

Entfällt

0.3 Einzelangaben bei Abweichungen von den ATV

Entfällt

0.4 Einzelangaben zu Nebenleistungen und Besonderen Leistungen

Entfällt

0.5 Abrechnungseinheiten

siehe hierzu einzelne Positionen

## ZTV - Zusätzliche technische Vertragsbedingungen
ZTV - Zusätzliche technische Vertragsbedingungen

1. Normen und Vorschriften

Für die Leistungen dieses Gewerkes gelten die VOB Teil C, insbesondere ATV DIN 18299, ATV DIN 18352 Fliesen- / Plattenarbeiten, sowie die Allgemein Anerkannten Regeln der Technik und die zum Zeitpunkt der Ausführung gültigen DIN-Normen.

Ergänzend wird u. a. auf folgende Regeln und Bestimmungen zudem besonders hingewiesen:
 * BEB: Bundesverband Estrich und Belag,
 * DGfdB: Deutsche Gesellschaft für das Badewesen e.V.,
 * Fachverband Fliesen und Naturstein e.V.,
 * DGUV: Deutsche Gesetzliche Unfallversicherung e.V.,
 * DIN: Deutsches Institut für Normung e.V.,
 * RAL: Deutsches Institut für Gütesicherung und Kennzeichnung e.V.,
 * Deutsche Bauchemie e.V.,
 * IVD: Industrieverband Dichtstoffe e.V.,
 * ISER: Informationsstelle Edelstahl Rostfrei,
 * GEV: Gemeinschaft Emissionskontrollierte Verlegewerkstoffe, Klebstoffe und Bauprodukte e.V.,
 * VDE Verlag GmbH,
 * DIN in jeweils aktueller Fassung.

2. Vorbereitung und Planung

Rechtzeitig vor Beginn der Ausführung hat der AN eigenverantwortlich vorgegebene Maße und benannte Höhen auf Übereinstimmung durch Nivellement zu prüfen. Bei Überschreitung der Toleranzgrenzen, insbesondere Winkeltoleranzen, ist der AG unverzüglich zu verständigen.

Der AN plant eigenverantwortlich seinen baustelleninternen Arbeitsablauf. Hieraus folgernd sind alle eventuellen bauablaufbedingten Aufwendungen für Hebezeuge, Mobilkraneinsätze, Bauzwischenzustände, Provisorien, Unterstützungen, Lehren etc. integraler Leistungsbestandteil des AN und werden nicht gesondert vergütet, soweit nicht in Leistungspositionen ausdrücklich abweichend beschrieben.

Das Bauwerk wird in mehreren Bauabschnitten errichtet. Insgesamt muss der Bieter von bis zu vier zeitlich getrennten Bauabschnitten ausgehen. Die Kosten für die Ausführung in mehreren Bauabschnitten und dadurch resultierender Mehraufwendungen werden nicht gesondert vergütet und sind in die entsprechenden Positionen einzurechnen.

Soweit Toleranzen aus Vorleistungen vom AN beseitigt werden, erstellt der AN vor Beseitigung oder Ausgleich der Toleranzen ein Aufmaß über diese Leistungen und legt es dem AG zur Prüfung des Vergütungsanspruches vor. Nach Leistungserbringung ist die Abrechnung des Aufwands nicht mehr nachvollziehbar.

Fliesenpläne, die der AG dem AN sukzessive entsprechend dem Arbeitsablauf zur Verfügung stellt, sind vom AN auf Maßhaltigkeit und Übereinstimmung mit dem tatsächlichen Baukörper zu prüfen. Die Kosten dieser Prüfung gehören zum Leistungsumfang des AN und werden nicht gesondert vergütet.

Sollten Sockelplatten aus Bodenfliesen geschnitten werden, führt der AN einen Untergrundausgleich derart aus, dass der Fliesensockel bündig und plan zum Wandfliesenbelag liegt. Die Kosten hierfür sind in die entsprechenden Einheitspreise einzurechnen.

Kunststoffprofile sind als Außenecken nur dann zulässig, wenn sie ausdrücklich in der Leistungs- beschreibung gefordert werden.

Soweit Hohlkehlsockel zur Ausführung kommen, sind deren Ecken mittels Formteilen auszuführen. Werden solche Eckformteile nicht vom Fliesenhersteller angeboten, sind die Ecken von Hohlkehlsockelfliesen mit Gehrungsschnitt und Hintermörtelung auszuführen.

Alle zur Ausführung kommenden Fliesen, sichtbare Profile und Fugenfüllungen sind rechtzeitig vor Bestellung durch den AG zu bemustern und freizugeben. Hierzu legt der AN eigenverantwortlich ent- sprechende Muster vor. Die Kosten hierfür werden nicht gesondert vergütet.

Fliesen, Fugenmaterial und Dichtstoffe müssen gegen alle eingesetzten Flächen-Desinfektionsmittel (Amine, QAVs, Sauerstoff- Abspalter und Alkohole 70-80%) beständig sind. Der AN legt dem AG herizu vor Aus- führungsbeginn unaufgefordert die entsprechenden Nachweise vor.

3. Ausführungshinweise

Innerhalb einer zusammenhängenden Fläche ist der Einbau von Fliesen aus verschiedenen Chargen grundsätzlich nicht zulässig. Der AG ist vorher darauf hinzuweisen, wenn dies aus produkttechnischen Gründen nicht zu vermeiden ist und dadurch leichte Unterschiede in Struktur und Farbe entstehen können. Vor Ausführung hat der AN unbedingt eine Zustimmung des AG hierzu einzuholen.

Die Fliesenart / das Fliesenmaterial, deren Oberfläche und Kantenlänge sind mit dem AG vor Ausführungs- beginn anhand von Handmustern abzustimmen. Nicht maßhaltige Fliesen sind auszusondern, ebenso unebene Fliesen.

Es ist davon auszugehen, dass die Verlegung der Bodenbeläge nicht in einem Zuge erfolgen kann, sondern sich nach dem Baufortschritt oder der Baustellenlogistik zu richten hat.

Bodenfliesen sind grundsätzlich höhengleich mit angrenzenden Bodenbelägen auszuführen, soweit nicht an anderer Stelle anderslautend beschrieben.

Türzargenhohe Bekleidungen und Bekleidungen mit der Höhenangabe 2,00 m oder 2,135 m sind abweichend von den Höhenangaben stets bis Oberkante des Zargenspiegels.

Nach dem Verlegen sind die fertig verlegten Bereiche durch wirksame Absperrungen bis zur Begehbarkeit zu schützen. Die Kosten hierfür sind in die Einheitspreise einzurechnen.

Passstücke dürfen ohne gesonderte Zustimmung des AG nicht kleiner als eine halbe Platte sein; das Verlegen von schmalen Streifen ist zu vermeiden. Passstücke sind stets am äußeren Rand, nicht in der Mitte von Flächen, anzuordnen.

Bodenflächen vor Wänden ohne Wandfliesenbelag erhalten einen Fliesensockel aus dem Material der Bodenfliesen, sofern nicht an anderer Stelle abweichend beschrieben. Sofern Sockelfliesen aus dem Herstellerprogramm der Bodenfliesen erhältlich sind, sind diese zu verwenden. Nur wenn spezielle Sockelfliesen nicht erhältlich sind oder die Bodenfliesen glasierte Kanten aufweisen, können Bodenfliesen zu Sockelfliesen geschnitten werden. Sockelfliesen sind oberseitig im Bereich des Klebebetts mit Fliesen- mörtel zu verstreichen, eine dauerhafte Versiegelung ist hier nicht zulässig.

Übergänge zu anderen Belägen sind mit Edelstahltrennschienen abzutrennen. Die Profile sind mittig unter dem Türblatt anzuordnen. Insoweit erkundigt sich der AN eigenverantwortlich und rechtzeitig vor Ausführung beim AG über die Schlagrichtung der Türen.

Unterhalb der Türblätter von Brand- und Rauchschutztüren dürfen Höhentoleranzen im Fliesenbelag nicht höher als vom Türhersteller in der Einbauanleitung vorgegeben sein, keinesfalls jedoch mehr als 3 mm betragen, um einen dichten Bodenanschluss der Türen zu gewährleisten.

Großflächige Fliesenbeläge müssen entsprechend den möglichen Bewegungen und den Vorschriften durch Dehnungsfugen unterteilt werden. Der AN erkundigt sich unaufgefordert beim AG nach den zu erwartenden Bauteilbewegungen und den daraus zu erwartenden horizontalen und vertikalen Bauteil- versätzen.

Bei großen zu erwartenden Setzungsdifferenzen, stets jedoch bei Höhendifferenzen über 10 mm, müssen Bodenfugenprofile mit Schleppstreifen oder -platten eingesetzt werden, um Stolperkanten bzw. Höhenver- sätze zu vermeiden. Die Prüfung vorgegebener Profile auf Eignung ist vom AN rechtzeitig vor Material- disposition und Ausführungsbeginn durchzuführen.

Gebäude- und Bauteiltrennfugen sind mit nichtrostenden Profilen, mit elastischen Einlagen, Farbe nach Wahl des AG, einzufassen. Dehnfugen in befahrbaren Fliesenbodenbelägen sind mittels Metallprofilen gegen Ausbrechen zu schützen.

Der AN erkundigt sich unaufgefordert vor Ausführungsbeginn, ob Fliesenbeläge unterhalb von Türen in Räumen mit Schallschutzanforderungen zu entkoppeln sind und ob solche Entkopplungsfugen mit Fugenprofilen eingefasst werden sollen. Die Auswahl geeigneter Fugenprofile erfolgt durch den AN unter Berücksichtigung der zu erwartenden Belastungen.

Die Vorgaben der DGUV 108-003 zur Rutschhemmung sind auch für nicht gewerbliche Bereiche mindestens einzuhalten. Die Rutschhemmklassen benachbarter Bereiche dürfen sich um nicht mehr als eine Rutsch- hemmklasse von einem Bereich zum benachbarten Bereich unterscheiden, sofern der Übergang nicht klar erkennbar ist, z. B. durch eine Tür.

Durchdringungen von Abdichtungen sind ausschließlich mit hierfür vorgesehenen Dichtmanschetten auszuführen. Ein einfaches Heran- oder Herumführen der Flächenabdichtung an durchdringende Bauteile ist nur bei Sperren gegen aufsteigende Feuchtigkeit auf Bodenplatten gemäß W1-E nach DIN 18533-1 zulässig. Erforderliche Verstärkungen der Abdichtung im Bereich von Durchdringungen sind zu beachten.

Armaturen von Sanitärobjekten sind stets mit Dichtmanschetten in die Flächenabdichtung einzuarbeiten, eine Anarbeitung der Rohrstutzen mit dauerelastischer Fugendichtmasse ist nicht zulässig.

Fliesenbeläge in Türleibungen sind gemäß Vorgabe der DIN 18534 in ein zum abgedichteten Raum hin geneigtes Gefälle zu legen, so dass Oberflächenwasser in den abgedichteten Raum zurückfließt, bzw. eine "Abdichtungsaufkantung" des Fußbodens im abgedichteten Raum entsteht.

An aufgehenden Bauteilen, auf die Wasser einwirkt, ist die Abdichtungsschicht mindestens 20 cm über die Wasserentnahmestelle bzw. über die Höhe des zu erwartenden Spritzwasserbereichs hochzuführen.

Die Ausführung der Abdichtung in den Küchenbereichen erfolgt nach DIN 18534 und VdF-070. Die Abdichtung muss gemäß üblichen Großküchenbeanspruchungen saäurebeständig gegen Milch- und Fettsäure sein. Die Ausführung der Leistung ist fachgerecht zu dokumentieren und dem AG umgehend nach Fertigstellung der Arbeiten zu übergeben. Die Kosten hierfür werden nicht gesondert vergütet und sind in die Einheitspreise einzurechnen.

Bei Aussparungen für Rohrdurchführungen des Gewerkes Sanitär ist darauf zu achten, dass die Durch- führungen so knapp wie möglich, jedoch funktionsgerecht ausgeführt werden müssen. Hier ist auf einen Fugenspalt von ca. 2 bis 5 mm zu achten, um Verspannungen und Risse im Fliesenbelag zu vermeiden. Die Bohrungen sind zentriert und sauber, z. B. mit Diamantbohrkronen herzustellen.

Bei der Verlegung von Wand- und Bodenfliesen ist daraf zu achten, dass die Verlegung im Fugenschntt erfolgt, d. h. die Wandfugen und Bodenfugen sind aufeinander anzupassen. Hierfür erfolgt keine gesonderte Vergütung, die Kosten sind in die entsprechenden Positionen einzurechnen.

4. Zusätzliche Kalkulationshinweise

Die nachfolgenden Leistungspositionen beschreiben grundsätzlich die gebrauchsfertige Leistung, einschließlich der Lieferung und der Montage bzw. Herstellung, sofern im Positions- oder Hinweistext nicht anders angegeben. Dies beinhaltet auch sämtliche dafür erforderliche Lohn-, Material- und Gerätekosten.

SiGeKo:
Für alle sich aus der Sicherheits- und Gesundheitsschutzdokumentation ergebenden Leistungen des Unternehmers und deren Umsetzung während der gesamten Bauzeit, erfolgt keine gesonderte Vergütung.

Arbeiten anderer Unternehmer auf der Baustelle:
Im Baufeld werden weitere Unternehmer tätig sein. Die Rohbauarbeiten sind abgeschlossen. Zeitgleich laufen die Ausbauarbeiten, sowie die Erstellung der technischen Gebäudeausstattung. Es muss eine ständige Abstimmung über die geplanten Arbeiten untereinander erfolgen. Hierzu finden regelmäßige Baubesprechungen statt. Der AN hat daran teilzunehmen. Für diesen erhöhten Koordinierungsaufwand und die Abstimmung mit anderen auf der Baustelle arbeitenden Firmen erfolgt keine gesonderte Vergütung. Der Mehraufwand ist bei der Kalkulation der Einheitspreise einzurechnen.

Laufender Krankenhausbetrieb während der Arbeiten:
Der Krankenhausbetrieb muss während der Dauer der Bauarbeiten uneingeschränkt gewährleistet sein, dies gilt insbesondere für die nahegelegene Rettungswache. Die Zufahrtswege für den Rettungswagen sind zu jeder Zeit freizuhalten. Materialtransporte haben ausschließlich über die ausgewiesene Baustellenzufahrt zu erfolgen und sind im Vorfeld mit der Bauüberwachung zu koordinieren, um eine reibungslose Baustellenlogistik zu gewährleisten. Die Erschwernisse durch den Krankenhausbetrieb sind bei der Kalkulation zu berücksichtigen. Für die Erschwernisse und Einschränkungen bei der Bauausführung erfolgt keine gesonderte Vergütung. Ein Anspruch auf unterbrechungsfreie und kontinuierliche Ausführung der Arbeiten besteht nicht.

Bauaufzug:
Bauseits wird ein Bauaufzug zur Verfügung gestellt. Der Bauaufzug führt vom Untergeschoss 2 bis in das Obergeschoss 3. Die Abmessungen des Fahrkorbs betragen ca. 130 x 260 cm und sind für Großpaletten geeignet.
Der Bauaufzug kann von allen Gewerken genutzt werden. Daher muss der Auftragnehmer mit Wartezeiten rechnen. Eine gesonderte Vergütung erfolgt nicht. Die Kosten hierfür sind in die entsprechenden Einheitspreise einzurechnen.

5. Ausführungsfristen:

siehe hierzu beigefügtes Formblatt 214 Besondere Vertragsbedingungen für Bauverträge (BVB).

6. Anlagen:

Die nachfolgend aufgeführten Unterlagen sind Bestandteil der Verdingungsunterlage und somit bei der Kalkulation und Preisermittlung zu berücksichtigen:

* Baustelleneinrichtungsplan, Index 05 vom 09.10.2025

* Grundrisspläne Neubau
 UG 2, Index 07 vom 09.02.2026
 UG 1, Index 07 vom 09.02.2026
 EG, Index 08 vom 09.02.2026
 OG 1, Index 06 vom 09.02.2026
 OG 2, Index 06 vom 09.02.2026
 OG 3, Index 05 vom 09.02.2026
 OG 4, Index 06 vom 09.02.2026

* Schnitte Neubau
 A-A, Index03 vom 01.08.2025
 B-B, Index03 vom 01.08.2025
 C-C, Index02 vom 01.08.2025
 D-D, Index02 vom 01.08.2025
 Treppenhaus 1, Index 03 vom 04.02.2025
 Treppenhaus 2, Index 02 vom 04.02.2025

* Ansichten Neubau
 Norden / Süden, Index 03 vom 05.06.2025
 Osten / Westen, Index 03 vom 05.06.2025

* Bodenspiegel
 UG 2, Index 01 vom 24.03.2026
 UG 1, Index 01 vom 24.03.2026
 EG, Index 01 vom 24.03.2026
 OG 1, Index 01 vom 24.03.2026
 OG 2, Index 01 vom 24.03.2026
 OG 3, Index 01 vom 24.03.2026
 OG 4, Index 01 vom 24.03.2026

* Details
 Detailschnitt Kühlzelle, Bereich A, Index 01 vom 27.10.2025
 Detailschnitt Kühlzelle, Bereich B, Index 02 vom 10.06.2026
 Patientenbäder Nische, Index 02 vom 10.06.2026
 Treppenlauf, Querschnitt, Index 02 vom 16.04.2026
 Treppenstufen, Aufbau, Index 01 vom 02.10.2025

* Küchenplanung
 Kücheneinrichtung, Index 03 vom 10.09.2024

* Wandabwicklungen
 Arbeitsraum unrein, Intensivpflege EG, Index 02 vom 29.10.2025
 Arbeitsraum unrein, Aufwachraum EG, Index 02 vom 29.10.2025
 Arbeitsraum unrein, Allgemeinpflege OG 1, Index 01 vom 29.10.2025
 WC Personal Labor, UG 1, Index 01 vom 10.06.2026
 WC Cafeteria, UG 1, Index 01 vom 10.06.2026
 Patientenbad, Index 01 vom 10.06.2026

* Gutachten und Nachweise:
  Brandschutz (2. Revision), mit Anlagen vom 12.05.2023
  User Requirement Specifications (URS), Unit Dose Bereich Apotheke vom 23.10.2024
  Krankenhaushygienisches Gutachten vom 06.09.2022

## 318 Fliesenarbeiten

### Titel 01 Vorleistungen

**01.1 Baustelleneinrichtung**
*** Pauschalposition
Baustelle für sämtliche, in der Leistungsbeschreibung aufge- führten Leistungen einrichten, für die Dauer der Ausführung vor- halten und wieder räumen, für die Dauer der Arbeiten, einschl. aller erforderlichen Transporte, Lager, Unterkünfte, sowie Kosten für Auf- und Abbau, sowie Umbau, einschl. Ausführung der Leistung in bis zu vier Bauabschnitten
Menge: 1,000 psch

**01.2 Zusätzliche Baustelleneinrichtung**
Zusätzliche Baustelleneinrichtung, über die vier Einsätze der Position "Baustelleneinrichtung" hinaus, für sämtliche, in der Leistungsbeschreibung aufgeführten Leistungen, wie zuvor beschrieben, einrichten und wieder räumen, auf besondere Anweisung des AG
Menge: 1,000 Stk

### Titel 02 Untergrundvorbereitung

**02.1 Untergrund reinigen, Bodenflächen**
Untergrund reinigen, Bodenflächen, aus Stahlbeton bzw. Zementestrich, lose Verunreinigungen absaugen, aufnehmen und fachgerecht entsorgen, Ausführung raumweise, in Teil- flächen und Abschnitten
Menge: 2142,000 m²

**02.2 Untergrund reinigen, Bodenflächen, Kleinflächen**
Untergrund reinigen, Bodenflächen, Kleinflächen bis ca. 0,75 m², aus Stahlbeton bzw. Zementestrich, lose Verunreinigungen absaugen, aufnehmen und fachgerecht entsorgen, Ausführung raumweise, in Teilflächen und Abschnitten
Menge: 300,000 m²

**02.3 Untergrund reinigen, Wandflächen**
Untergrund reinigen, Wandflächen, verputzt bzw. gespachtelt, lose Verunreinigungen absaugen, aufnehmen und fachgerecht entsorgen, Ausführung raumweise, in Teilflächen und Ab- schnitten
Menge: 3402,000 m²

*Hinweis*

**02.4 Untergrund prüfen, Bodenflächen**
Bodenflächen aus Stahlbeton bzw. Zementestrich durch Ab- klopfen, Kratzprobe, Benetzungsprobe u. Ä. auf Eignung sowie Trag- und ausreichende Haftzugfestigkeit prüfen, gemäß Her- stellervorgabe, Schadstellen ermitteln und markieren, Ausführ- ung raumweise in Teilflächen und Abschnitten
Menge: 2142,000 m²

**02.5 Untergrund prüfen, Wandflächen**
Wandflächen, verputzt bzw. gespachtelt, durch Abklopfen, Kratzprobe, Benetzungsprobe u. Ä. auf Eignung sowie Trag- und ausreichende Haftzugfestigkeit prüfen, gemäß Her- stellervorgabe, Schadstellen ermitteln und markieren, Ausführ- ung raumweise in Teilflächen und Abschnitten
Menge: 3402,000 m²

**02.6 Feuchtigkeitsmessung (CM)**
Feuchtigkeitsmessung nach CM-Verfahren nach DIN 18560-1, Ausführung auf Anordnung des AG, einschl. Dokumentation und vorbereitende Arbeiten, Ausführung raumweise in Teil- flächen und Abschnitten
Menge: 60,000 Stk

**02.7 Feuchtigkeitsmessung (KRL)**
Feuchtigkeitsmessung nach KRL-Verfahren nach DIN EN 17668, Ausführung auf Anordnung des AG, einschl. Dokumen- tation und vorbereitende Arbeiten, Ausführung raumweise in Teilflächen und Abschnitten
Menge: 60,000 Stk

*Hinweis*

**02.8 Schadstellen spachteln**
Spachtelung einzelner Schadstellen, auf besondere Anweisung des AG, Zement-Spachtelmasse, Schichtstärke bis 10 mm, Farbe grau, Größe der Schadstellen bis ca. 50 x 50 cm, Ausführung raumweise, in Teilflächen und Abschnitten, einschl. Untergrundvorbereitung und Haftgrund nach Herstellervorgabe
Menge: 100,000 Stk

**02.9 Nivellierspachtelung**
Spachtelung, vollflächig, als Nivellierung des Untergrundes, Bodenflächen, Zement-Spachtelmasse, Schichtstärke bis ca. 5 mm, Farbe grau, Ausführung raumweise in Teilflächen und Abschnitten, einschl. Untergrundvorbereitung und Haftgrund nach Herstellervorgabe
Menge: 2142,000 m²

**02.10 Zulage Gefälle Bodenablauf**
Zulage für die Gefälleausbildung der Nivellierspachtelung im Bereich von Bodenabläufen
Menge: 28,000 Stk

**02.11 Zulage Gefälle Rinnen**
Zulage für die Gefälleausbildung der Nivellierspachtelung im Bereich von Rinnen
Menge: 380,000 m

**02.12 Nivellierspachtelung, Kleinflächen**
Spachtelung, Kleinflächen bis ca. 0,75 m², als Nivellierung des Untergrundes, Zement-Spachtelmasse, Schichtstärke bis ca. 5 mm, Farbe grau, Ausführung raumweise in Teilflächen und Abschnitten, einschl. Untergrundvorbereitung und Haftgrund nach Herstellervorgabe
Menge: 300,000 m²

**02.13 Zulage Türschwelle Duschbäder**
Zulage für Ausführung einer Schwelle im Bereich der Tür- öffnungen, als schräge Schwallkante, Höhe bis ca. 10 mm, Breite der Türöffnung bis ca. 1.010 mm, in Einzellängen und Abschnitten
Menge: 121,000 m

*Hinweis*

**02.14 Grundierung, Bodenflächen**
Grundierung der Bodenflächen, für saugfähige Untergründe, 2-komponentig, nach Herstellervorgabe, als Grundlage für das Aufbringen einer Abdichtung bzw. als Grundlage für die Fliesenbeläge. Fabrikat auf Fliesenkleber und Untergrund abge- stimmt, Ausführung raumweise in Teilflächen und Abschnitten
Menge: 2142,000 m²

**02.15 Grundierung, Bodenflächen, Kleinflächen**
Grundierung, der Bodenflächen, Kleinflächen bis ca. 0,75 m², für saugfähige Untergründe, 2-komponentig, nach Herstellervor- gabe, als Grundlage für das Aufbringen einer Abdichtung bzw. als Grundlage für die Fliesenbeläge. Fabrikat auf Fliesenkleber und Untergrund abgestimmt, Ausführung raumweise in Teil- flächen und Abschnitten
Menge: 300,000 m²

**02.16 Grundierung, Wandflächen**
Grundierung der Wandflächen, für saugfähige Untergründe, 2-komponentig, nach Herstellervorgabe, als Grundlage für das Aufbringen einer Abdichtung bzw. als Grundlage für die Fliesenbeläge. Fabrikat auf Fliesenkleber und Untergrund abge- stimmt, Ausführung raumweise in Teilflächen und Abschnitten
Menge: 3602,000 m²

*Hinweis*

**02.17 Randdämmstreifen abschneiden**
Randdämmstreifen, aus PE-Schaum, Höhe bis 100 mm, belag- bündig abschneiden und fachgerecht entsorgen, Ausführung raumweise, in Teilflächen und Abschnitten
Menge: 2335,000 m

**02.18 Randdämmstreifen ergänzen**
Randdämmstreifen aus PE-Schaum, Dicke 10 mm, Höhe bis ca. 150 mm, selbstklebend, ergänzen, in Abschnitten und Teil- flächen, liefern und verlegen
Menge: 100,000 m

### Titel 03 Abdichtung

**03.1 Bodenabdichtung W1-I**
Abdichtung, von Bodenflächen, nach DIN 18534, Wasserein- wirkungsklasse W1-I (mäßig), mit mineralischen Dichtungs- schlämmen CM nach DIN EN 14891, rissüberbrückend, min. zweilagig auftragen, Trockenschichtdicke min. 2 mm, Aus- führung raumweise, in Teilflächen und Abschnitten
Menge: 90,000 m²

**03.2 Bodenabdichtung W1-I, 50 mm hochziehen**
Abdichtung, von vertikalen Sockelbereichen, Höhe ca. 50 mm, nach DIN 18534, Wassereinwirkungsklasse W1-I (mäßig), mit mineralischen Dichtungsschlämmen CM nach DIN EN 14891, rissüberbrückend, min. zweilagig auftragen, Trockenschicht- dicke min. 2 mm, Ausführung raumweise, in Teilflächen und Abschnitten
Menge: 121,000 m

**03.3 Bodenabdichtung W2-I**
Abdichtung, von Bodenflächen, nach DIN 18534, Wasserein- wirkungsklasse W2-I (hoch), mit mineralischen Dichtungs- schlämmen CM nach DIN EN 14891, rissüberbrückend, min. zweilagig auftragen, Trockenschichtdicke min. 2 mm, Aus- führung raumweise, in Teilflächen und Abschnitten
Menge: 605,000 m²

**03.4 Bodenabdichtung W2-I, 50 mm hochziehen**
Abdichtung, von vertikalen Sockelbereichen, Höhe ca. 50 mm, nach DIN 18534, Wassereinwirkungsklasse W2-I (hoch), mit mineralischen Dichtungsschlämmen CM nach DIN EN 14891, rissüberbrückend, min. zweilagig auftragen, Trockenschicht- dicke min. 2 mm, Ausführung raumweise, in Teilflächen und Abschnitten
Menge: 63,000 m

**03.5 Abdichtung Bodenablauf**
Anarbeiten der Bodenabdichtung an bauseitige Bodenabbläufe, rechteckig, Abmessungen bis ca. 200 x 200 mm, einschl. Dicht- manschetten
Menge: 13,000 Stk

**03.6 Abdichtung Schlitzrinne**
Anarbeiten der Bodenabdichtung an bauseitige Schlitzrinnen, allseitig, rechteckig, Rinnenbreite bis ca. 50 mm, Einzellängen bis ca. 1.500 mm,  einschl. Dichtmanschetten / -bänder
Menge: 118,000 Stk

*Hinweis*

**03.7 Wandabdichtung W2-I**
Abdichtung, von Wandflächen, nach DIN 18534, Wasserein- wirkungsklasse W2-I (hoch), mit mineralischen Dichtungs- schlämmen CM nach DIN EN 14891, rissüberbrückend, min. zweilagig auftragen, Trockenschichtdicke min. 2 mm, Aus- führung raumweise, in Teilflächen und Abschnitten
Menge: 2290,000 m²

**03.8 Zulage Wandabdichtung W2-I, Stirnseite Vorsatzschale**
Zulage für Ausführung der Wandabdichtung an Stirnseiten von Vorsatzschalen, Tiefe bis ca. 150 mm, Ausführung raumweise, in Teilflächen und Abschnitten
Menge: 267,500 m

**03.9 Wandabdichtung W2-I, Rückwand / Nische**
Abdichtung, von Rückwänden der Nischen, nach DIN 18534, Wassereinwirkungsklasse W2-I (hoch), mit mineralischen Dichtungsschlämmen CM nach DIN EN 14891, rissüber- brückend, min. zweilagig auftragen, Trockenschichtdicke min. 2 mm, Abmessungen der Nische B / H = ca. 525 mm / 305mm Ausführung raumweise, in Teilflächen und Abschnitten
Menge: 34,500 m²

**03.10 Wandabdichtung W2-I, Leibungen der Nische**
Abdichtung, von Leibungen der Nischen, nach DIN 18534, Wassereinwirkungsklasse W2-I (hoch), mit mineralischen Dichtungsschlämmen CM nach DIN EN 14891, rissüber- brückend, min. zweilagig auftragen, Trockenschichtdicke min. 2 mm, Abmessungen der Nische B / H = ca. 525 mm / 305mm, Tiefe (Leibung) bis ca. 100 mm, Ausführung raumweise, in Teil- flächen und Abschnitten
Menge: 355,500 m

**03.11 Abdichtung Manschette, Rohrdurchmesser 25-50 mm**
Anschluss an Durchdringung in Wandabdichtung, nach DIN 18534, mit Dichtmanschette, Durchmesser über 25 bis 50 mm, Wassereinwirkungsklasse bis W2-I (hoch), einschl. Anarbeiten an Flächenabdichtung
Menge: 1110,000 Stk

**03.12 Abdichtung Manschette, Rohrdurchmesser 100 mm**
Anschluss an Durchdringung in Wandabdichtung, nach DIN 18534, mit Dichtmanschette, Durchmesser über 50 bis 100 mm, Wassereinwirkungsklasse bis W2-I (hoch), einschl. Anarbeiten an Flächenabdichtung
Menge: 109,000 Stk

*Hinweis*

**03.13 Dichtungsband**
Anschluss / Übergang herstellen, nach DIN 18534, mit Dicht- band, Breite bis ca. 200 mm, Wassereinwirkungsklasse bis W2-I (hoch), einschl. Anarbeiten an Flächenabdichtung
Menge: 2800,000 m

**03.14 Zulage Schnittschutzband**
Zulage für die Ausführung des Dichtungsbandes mit Schnitt-. schutz, nach DIN 18534, Ausführung nach Wahl des AN, einschl. Anarbeiten an Flächenabdichtung, Formteile und Dicht- band
Menge: 2800,000 m

**03.15 Zulage Ecken**
Zulage für Eckausbildungen, Innen- und Außenecken, 90° bzw. 270°, passend zu Dichtungsband, mittels Formteilen, Wasser- einwirkungsklasse bis W2-I (hoch), einschl. Anarbeiten
Menge: 975,000 Stk

*Hinweis*

**03.17 Dichtungsband (Nische)**
Anschluss / Übergang herstellen, nach DIN 18534, mit Dicht- band, Breite bis ca. 150 mm, Wassereinwirkungsklasse bis W2-I (hoch), einschl. Anarbeiten an Flächenabdichtung

Abmessungen der Nische B / H = ca. 525 mm / 305 mm
Menge: 711,000 m

**03.18 Zulage Schnittschutzband (Nische)**
Zulage für die Ausführung des Dichtungsbandes der Nischen mit Schnittschutz, nach DIN 18534, Ausführung nach Wahl des AN, einschl. Anarbeiten an Flächenabdichtung, Formteile und Dichtband
Menge: 711,000 m

**03.19 Zulage Ecken (Nische)**
Zulage für Eckausbildungen der Nischen, Innen- und Außen- ecken, 90° bzw. 270°, passend zu Dichtungsband, mittels Form- teilen, Wassereinwirkungsklasse W2-I (hoch), einschl. An- arbeiten
Menge: 1712,000 Stk

### Titel 04 Küchenabdichtung

**04.1 Bodenabdichtung W3-I**
Abdichtung, von Bodenflächen, nach DIN 18534, Wasserein- wirkungsklasse W3-I (sehr hoch), Rissklasse R1-I (Rissbreiten- änderung / -neubildung nach Aufbringen der Abdichtung bis 0,2 mm), chemische Einwirkung PG-AIV, Beanspruchungsklasse C, mit Reaktionsharz RM DIN EN 14891, Trockenschichtdicke min. 1 mm, Ausführung raumweise, in Teilflächen und Abschnitten

Die Ausführung der Abdichtungsarbeiten ist zu dokumentieren.
Menge: 500,000 m²

**04.2 Zulage Bodenabdichtung unter ca. 45° anbringen**
Zulage für Anbringen der Abdichtung unter 45°, im Bereich von Anschlüssen, auf bauseits abgeschrägtem Estrich, zur Anbinung an vertikale Abdichtung, Hochführen der Abdichtung an Wandflächen wird gesondert vergütet

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Menge: 109,500 m

**04.3 Bodenabdichtung W3-I, an Massivsockel, H 150 mm**
Abdichtung, von Sockelflächen, nach DIN 18534, Wasserein- wirkungsklasse W3-I (sehr hoch), Rissklasse R1-I (Rissbreiten- änderung/-neubildung nach Aufbringen der Abdichtung bis 0,2 mm), chemische Einwirkung PG-AIV, Beanspruchungsklasse C, mit Reaktionsharz RM DIN EN 14891, Trockenschichtdicke min. 1 mm., Höhe der Abdichtung bis ca. 150 mm über OK FFB, Ausführung raumweise, in Teilflächen und Abschnitten
Menge: 26,000 m

**04.4 Bodenabdichtung W3-I, 220 mm hochziehen**
Abdichtung, von Wandflächen, Anschlussbereiche nach DIN 18534, Wassereinwirkungsklasse W3-I (sehr hoch), Rissklasse R1-I (Rissbreitenänderung / -neubildung nach Aufbringen der Abdichtung bis 0,2 mm), chemische Einwirkung PG-AIV, Beanspruchungsklasse C, mit Reaktionsharz RM DIN EN 14891, Trockenschichtdicke min. 1 mm., Höhe der Abdichtung bis ca. 220 mm über OK FFB, Ausführung raumweise, in Teilflächen und Abschnitten

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Menge: 102,000 m

**04.5 Bodenabdichtung W3-I, 270 mm hochziehen**
Abdichtung, von Wandflächen, Anschlussbereiche nach DIN 18534, Wassereinwirkungsklasse W3-I (sehr hoch), Rissklasse R1-I (Rissbreitenänderung / -neubildung nach Aufbringen der Abdichtung bis 0,2 mm), chemische Einwirkung PG-AIV, Beanspruchungsklasse C, mit Reaktionsharz RM DIN EN 14891, Trockenschichtdicke min. 1 mm., Höhe der Abdichtung bis ca. 270 mm über OK FFB, Ausführung raumweise, in Teilflächen und Abschnitten

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Menge: 7,500 m

**04.6 Anschlussfugen schließen**
Verguss von Anschlussfugen, bauseits abgeschrägte Estrich- aussparungen, Abmessungen der Aussparunen bis ca. 10/10 cm, mit Epoxidharz-Quarzsand-Gemisch, aus feinem und groben Quarzsand, Mischungsverhältnis 1:1:1, nach Hersteller- vorgabe

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Menge: 385,000 ltr

**04.7 Abdichtung Bodenenablauf, BA 200/200**
Anarbeiten der Bodenabdichtung an bauseitige Bodenabbläufe, rechteckig, Abmessungen bis ca. 200 x 200 mm, einschl. Dicht- manschetten / -bänder
Menge: 15,000 Stk

**04.8 Abdichtung Rinne, 2.000/300**
Anarbeiten der Bodenabdichtung an bauseitige Rinne, Kaltrinne, allseitig, rechteckig, Rinnenänge ca. 2.000 mm, Rinnenbreite ca. 300 mm, einschl. Dichtmanschetten / -bänder
Menge: 1,000 Stk

**04.9 Abdichtung Rinne, 1.800/800**
Anarbeiten der Bodenabdichtung an bauseitige Rinne, Kaltrinne, allseitig, rechteckig, Rinnenänge ca. 1.800 mm, Rinnenbreite ca. 800 mm, einschl. Dichtmanschetten / -bänder
Menge: 1,000 Stk

*Hinweis*

**04.10 Wandabdichtung W3-I**
Abdichtung, von Wandflächen, nach DIN 18534, Wasserein- wirkungsklasse W3-I (sehr hoch), Rissklasse R1-I (Rissbreiten- änderung/-neubildung nach Aufbringen der Abdichtung bis 0,2 mm), chemische Einwirkung PG-AIV, Beanspruchungsklasse C, mit Reaktionsharz RM DIN EN 14891, Trockenschichtdicke min. 1 mm., Höhe der Abdichtung bis ca. 2.200 mm über OK FFB, Ausführung raumweise, in Teilflächen und Abschnitten

Die Ausführung der Abdichtungsarbeiten ist zu dokumentieren.
Menge: 510,000 m²

**04.11 Abdichtung Manschette, Rohrdurchmesser 25-50 mm**
Anschluss an Durchdringung in Wandabdichtung, nach DIN 18534, mit Dichtmanschette, Durchmesser über 25 bis 50 mm, Wassereinwirkungsklasse W3-I (sehr hoch), einschl. Anarbeiten an Flächenabdichtung
Menge: 135,000 Stk

**04.12 Abdichtung Manschette, Rohrdurchmesser 60-100 mm**
Anschluss an Durchdringung in Wandabdichtung, nach DIN 18534, mit Dichtmanschette, Durchmesser über 60 bis 100 mm, Wassereinwirkungsklasse W3-I (sehr hoch), einschl. Anarbeiten an Flächenabdichtung
Menge: 85,000 Stk

*Hinweis*

**04.13 Dichtungsband**
Anschluss / Übergang herstellen, nach DIN 18534, mit Dicht- band, Breite bis ca. 200 mm, Wassereinwirkungsklasse W3-I (sehr hoch), einschl. Anarbeiten an Flächenabdichtung
Menge: 680,000 m

**04.14 Zulage Schnittschutzband**
Zulage für die Ausführung des Dichtungsbandes mit Schnitt-. schutz, nach DIN 18534, Ausführung nach Wahl des AN, Wassereinwirkungsklasse W3-I (sehr hoch), einschl. Anarbeiten an Flächenabdichtung, Formteile und Dichtband
Menge: 680,000 m

**04.15 Zulage Ecken**
Zulage für Eckausbildungen, Innen- und Außenecken, 90° bzw. 270°, passend zu Dichtungsband, mittels Formteilen, Wasser- einwirkungsklasse bis W3-I (sehr hoch), einschl. Anarbeiten
Menge: 180,000 Stk

### Titel 05 Bodenfliesen

**05.1 Bodenfliesen, 600x600mm, R10**
Bodenbelag, aus Feinsteinzeugfliesen, nach EN 14411, Bla, trockengepresst, kalibriert (werkseitig nachbearbeitete Kanten), unglasiert, Nennmaß ca. 600 x 600 mm, Dicke ca. 9 - 10 mm, Oberfläche eben, Bewertungsgruppe Rutschgefahr R 10 ASR A1.5, auf Boden, innen, aus Estrich, im Dünnbett aus zement- haltigem Mörtel Typ C DIN EN 12004, verlegen im Verband, verfugen durch Einschlämmen mit farbigem zementhaltigem Fugenmörtel nach DIN EN 13888, Fugenbreite ca. 3 mm, Stein- optik, Kalkstein, weiß bis beige / hell, ohne Maserung, Ausführ- ung raumweise, in Teilflächen und Abschnitten
Menge: 930,000 m²

**05.2 Zulage Gefälle Patientenbäder**
Zulage für Ausführung der Bodenfliesen, 600x600mm, R10, im Gefälle bis ca. 2%, Patientenbäder, Ausführung raumweise, in Teilflächen und Abschnitten
Menge: 570,000 m²

**05.3 Hohlkehlfliesen, Sanitärbereiche**
Hohlkehlfliesen, passend zu Bodenbelag zuvor, aus Feinstein- zeugfliesen, nach EN 14411, Bla, trockengepresst, kalibriert (werkseitig nachbearbeitete Kanten), unglasiert, Höhe ca. 100 mm, Dicke ca. 9 - 10 mm, Oberfläche rau, auf Wänden, innen, verputzt / gespachtelt, im Dünnbett aus zementhaltigem Mörtel Typ C DIN EN 12004, verlegen im Verband, verfugen durch Einschlämmen mit farbigem zementhaltigem Fugenmörtel nach DIN EN 13888, Fugenbreite ca. 3 mm, Steinoptik, Kalkstein, weiß bis beige / hell, ohne Maserung, Ausführung raumweise, in Teilflächen und Abschnitten
Menge: 110,000 m

**05.4 Zulage Ecke**
Zulage für Eckausbildungen, Innen- und Außenecken, 90° bzw. 270°, passend zu Hohlkehlfliesen, mittels Formteilen, einschl. Anarbeiten
Menge: 65,000 Stk

**05.5 Sockelfliesen**
Sockelfliesen, passend zu Bodenbelag zuvor, aus Feinstein- zeugfliesen, nach EN 14411, Bla, trockengepresst, kalibriert (werkseitig nachbearbeitete Kanten), unglasiert, Nennmaß ca. 600 x 60 mm, Dicke ca. 9 - 10 mm, Oberfläche rau, auf Wänden, innen, verputzt / gespachtelt, im Dünnbett aus zementhaltigem Mörtel Typ C DIN EN 12004, verlegen im Verband, verfugen durch Einschlämmen mit farbigem zement- haltigem Fugenmörtel nach DIN EN 13888, Fugenbreite ca. 3 mm, Steinoptik, Kalkstein, weiß / hell, ohne Maserung, Aus- führung raumweise, in Teilflächen und Abschnitten
Menge: 220,000 m

**05.6 Zulage Gefälle Patientenbäder**
Zulage für Ausführung der Sockelfliesen, im Gefälle bis ca. 2%, Patientenbäder, Ausführung raumweise, in Teilflächen und Abschnitten
Menge: 135,000 m

*Hinweis*

**05.7 Bodenfliesen, 200x200mm, R11, Küchenbereiche**
Bodenbelag, aus Feinsteinzeugfliesen, nach EN 14411, Bla, trockengepresst, kalibriert (werkseitig nachbearbeitete Kanten), unglasiert, Nennmaß ca. 200 x 200 mm, Dicke ca. 6 - 9 mm, Oberfläche eben, Bewertungsgruppe Rutschgefahr R 11 ASR A1.5, auf Boden, innen, aus Estrich, im Dünnbett aus zement- haltigem Mörtel Typ C DIN EN 12004, verlegen im Verband, verfugen durch Einschlämmen mit farbigem zementhaltigem Fugenmörtel nach DIN EN 13888, Fugenbreite ca. 3 mm, Steinoptik, Granit, grau, Ausführung raumweise, in Teilflächen und Abschnitten
Menge: 61,000 m²

**05.8 Bodenfliesen, 200x200mm, R12, Küchenbereiche**
Bodenbelag, aus Feinsteinzeugfliesen, nach EN 14411, Bla, trockengepresst, kalibriert (werkseitig nachbearbeitete Kanten), unglasiert, Nennmaß ca. 200 x 200 mm, Dicke ca. 6 - 9 mm, Oberfläche eben, Bewertungsgruppe Rutschgefahr R 12 ASR A1.5, auf Boden, innen, aus Estrich, im Dünnbett aus zement- haltigem Mörtel Typ C DIN EN 12004, verlegen im Verband, verfugen durch Einschlämmen mit farbigem zementhaltigem Fugenmörtel nach DIN EN 13888, Fugenbreite ca. 3 mm, Steinoptik, Granit, grau, Ausführung raumweise, in Teilflächen und Abschnitten
Menge: 415,000 m²

**05.9 Bodenfliesen, 200x200mm, R12(V4), Küchenbereiche**
Bodenbelag, aus Feinsteinzeugfliesen, nach EN 14411, Bla, trockengepresst, kalibriert (werkseitig nachbearbeitete Kanten), unglasiert, Nennmaß ca. 200 x 200 mm, Dicke ca. 6 - 9 mm, Oberfläche eben, Bewertungsgruppe Rutschgefahr R 12 V4 ASR A1.5, auf Boden, innen, aus Estrich, im Dünnbett aus zementhaltigem Mörtel Typ C DIN EN 12004, verlegen im Verband, verfugen durch Einschlämmen mit farbigem zementhaltigem Fugenmörtel nach DIN EN 13888, Fugenbreite ca. 3 mm, Steinoptik, Granit, grau, Ausführung raumweise, in Teilflächen und Abschnitten
Menge: 6,500 m²

**05.10 Anpassen der Bodenfliesen an Rinne, 2.000x300mm**
Anarbeiten der Bodenfliesen, belagsbündig, Küchenbereiche, an bauseitige Rinne, allseitig, rechteckig, Rinnenbreite ca. 300 mm, Länge ca. 2.000 mm, einschl. Verfugung
Menge: 1,000 Stk

**05.11 Anpassen der Bodenfliesen an Rinne, 1.800x300mm**
Anarbeiten der Bodenfliesen, belagsbündig, Küchenbereiche, an bauseitige Rinne, allseitig, rechteckig, Rinnenbreite ca. 300 mm, Länge ca. 1.800 mm, einschl. Verfugung
Menge: 1,000 Stk

**05.12 Hohlkehlfliesen, Küchenbereiche**
Hohlkehlfliesen, passend zu Bodenbelag zuvor, liegend verlegt, aus Feinsteinzeugfliesen, nach EN 14411, Bla, trockengepresst, kalibriert (werkseitig nachbearbeitete Kanten), unglasiert, Nenn- maß ca. 200 x 200 mm, Dicke ca. 9 - 10 mm, Oberfläche rau, auf Wänden, innen, verputzt / gespachtelt, im Dünnbett aus zementhaltigem Mörtel Typ C DIN EN 12004, verlegen im Verband, verfugen durch Einschlämmen mit farbigem zement- haltigem Fugenmörtel nach DIN EN 13888, Fugenbreite ca. 3 mm, Steinoptik, Granit, grau,, Ausführung raumweise, in Teil- flächen und Abschnitten
Menge: 400,000 m

**05.13 Zulage Ecke**
Zulage für Eckausbildungen, Innen- und Außenecken, 90° bzw. 270°, passend zu Hohlkehlfliesen, mittels Formteilen, einschl. Anarbeiten
Menge: 95,000 Stk

**05.14 Sockelfliesen, 200x200mm**
Sockelfliesen, passend zu Bodenbelag zuvor, aus Feinstein- zeugfliesen, nach EN 14411, Bla, trockengepresst, kalibriert (werkseitig nachbearbeitete Kanten), unglasiert, Nennmaß ca. 200 x 100 mm, Dicke ca. 9 - 10 mm, Oberfläche rau, auf Wänden, innen, aufgesetzt auf Hohlkehlfliese zuvor, verputzt / gespachtelt, im Dünnbett aus zementhaltigem Mörtel Typ C DIN EN 12004, verlegen im Verband, verfugen durch Einschlämmen mit farbigem zementhaltigem Fugenmörtel nach DIN EN 13888, Fugenbreite ca. 3 mm, Steinoptik, Granit, grau,, Ausführung raumweise, in Teilflächen und Abschnitten
Menge: 161,000 m

**05.15 Gefliester Sockel (horizontale Fläche)**
Bodenbelag, auf Aufkantungen / Möbelsockel im Küchen- bereich, als Bekleidung der Oberfläche, aus Feinsteinzeug- fliesen, nach EN 14411, Bla, trockengepresst, kalibriert (werkseitig nachbearbeitete Kanten), unglasiert, Nennmaß ca. 200 x 200 mm, Dicke ca. 6 - 9 mm, Oberfläche eben, Bewertungsgruppe Rutschgefahr R 11 ASR A1.5, auf Boden, innen, aus Estrich, im Dünnbett aus zementhaltigem Mörtel Typ C DIN EN 12004, verlegen im Verband, verfugen durch Einschlämmen mit farbigem zementhaltigem Fugenmörtel nach DIN EN 13888, Fugenbreite ca. 3 mm, Steinoptik, Granit, grau, Ausführung raumweise, in Teilflächen und Abschnitten
Menge: 14,500 m²

**05.16 gefliester Sockel (vertikale Fläche)**
Sockelfliesen der Aufkantungen / Möbelsockel im Küchen- bereich, als Bekleidung der Stirnseiten, passend zu Bodenbelag zuvor, aus Feinsteinzeugfliesen, nach EN 14411, Bla, trocken- gepresst, kalibriert (werkseitig nachbearbeitete Kanten), unglasiert, Nennmaß ca. 200 x 200 mm, Dicke ca. 9 - 10 mm, Höhe ca. 150 mm, Oberfläche rau, auf Aufkantungen, innen, verputzt / gespachtelt, im Dünnbett aus zementhaltigem Mörtel Typ C DIN EN 12004, verlegen im Verband, verfugen durch Einschlämmen mit farbigem zementhaltigem Fugenmörtel nach DIN EN 13888, Fugenbreite ca. 3 mm, Steinoptik, Granit, grau, Ausführung raumweise, in Teilflächen und Abschnitten
Menge: 4,000 m²

**05.17 Zulage Verfugung Bodenfliesen Reaktionsharz**
Zulage für Verfugung der Bodenfliesen und gefliesten Sockel mit farbigem Reaktionsharz-Fugenmörtel / Epoxidharz-Fugen- mörtel nach DIN EN 13888, Ausführung raumweise, in Teil- flächen und Abschnitten
Menge: 501,000 m²

**05.18 Zulage Verfugung Sockel Reaktionsharz**
Zulage für Verfugung der Hohlkehl- und Sockelfliesen mit farbigem Reaktionsharz-Fugenmörtel / Epoxidharz-Fugenmörtel nach DIN EN 13888, Ausführung raumweise, in Teilflächen und Abschnitten
Menge: 561,000 m

*Hinweis*

**05.19 Anarbeiten an Einbauten**
Anarbeiten der Bodenfliesen, belagsbündig, an bauseitige Ein- bauten, wie z. B. Rahmen der Sauberlaufmatten, rechteckig, in Einzellängen von ca. 1.000 bis 5.500 m, einschl. Verfugung
Menge: 85,000 m

**05.20 Anarbeiten an Bodenabläufe**
Anarbeiten der Bodenfliesen, belagsbündig, an Bodenabläufe, rechteckig, Abmessungen bis ca. 200 x 200 mm einschl. Verfugung
Menge: 13,000 Stk

### Titel 06 Treppenbeläge

**06.1 Ausgleichsmörtel**
Ausgleichsschicht, aus Ausgleichsmasse / -mörtel, Untergrund Beton, Schichtdicke über 15 bis 20 mm, auf Treppenpodesten und -trittstufen, einschl. ggf erforderlicher Abstellung / -schalung nach Wahl des AN, Ausführung raumweise, in Teilflächen und Abschnitten
Menge: 730,000 m²

**06.2 Bodenfliesen, R9, Treppenhausräume**
Bodenbelag, aus Feinsteinzeugfliesen, nach EN 14411, Bla, trockengepresst, kalibriert (werkseitig nachbearbeitete Kanten), unglasiert, frostbeständig, Nennmaß ca. 600 x 300 mm, Dicke ca. 9 - 10 mm, Oberfläche rau, Bewertungsgruppe Rutsch- gefahr R 9 ASR A1.5, auf Boden, innen, aus Estrich, im Dünn- bett aus zementhaltigem Mörtel Typ C DIN EN 12004, verlegen im Verband, verfugen durch Einschlämmen mit farbigem zementhaltigem Fugenmörtel nach DIN EN 13888, Fugenbreite ca. 3 mm, Steinoptik, Quartzstein, hellgrau / weiße Maserung bzw. Einschlüsse, Ausführung raumweise, in Teilflächen und Abschnitten
Menge: 520,000 m²

**06.3 Podestplattenbelag, R9**
Podestplattenbelag, aus Feinsteinzeugfliesen, nach EN 14411, Bla, trockengepresst, kalibriert (werkseitig nachbearbeitete Kanten), unglasiert, frostbeständig, Nennmaß ca. 600 x 300 mm, Dicke ca. 9 - 10 mm, Oberfläche rau, Bewertungsgruppe Rutschgefahr R 9 ASR A1.5, auf Treppenpodesten aus Stahl- beton, innen, mit Ausgleichsmörtelschicht, im Dünnbett aus zementhaltigem Mörtel Typ C DIN EN 12004, verlegen im Verband, verfugen durch Einschlämmen mit farbigem zement- haltigem Fugenmörtel nach DIN EN 13888, Fugenbreite ca. 3 mm, Steinoptik, Quartzstein, hellgrau / weiße Maserung bzw. Einschlüsse, Ausführung raumweise, in Teilflächen und Ab- schnitten
Menge: 101,000 m²

**06.4 Sockelfliesen**
Sockelfliesen, passend zu Bodenbelag zuvor, aus Feinstein- zeugfliesen, nach EN 14411, Bla, trockengepresst, kalibriert (werkseitig nachbearbeitete Kanten), unglasiert, frostbeständig, Nennmaß ca. 600 x 60 mm, Dicke ca. 9 - 10 mm, Oberfläche rau, auf Wänden, innen, verputzt / gespachtelt, im Dünnbett aus zementhaltigem Mörtel Typ C DIN EN 12004, verlegen im Verband, verfugen durch Einschlämmen mit farbigem zement- haltigem Fugenmörtel nach DIN EN 13888, Fugenbreite ca. 3 mm, Steinoptik, Quartzstein, hellgrau / weiße Maserung bzw. Einschlüsse, Ausführung raumweise, in Teilflächen und Ab- schnitten
Menge: 512,000 m

**06.5 Zulage Sauberlaufmatten**
Zulage für Ausführung der Bodenfliesen in Aussparungen der Sauberlaufmatten, rechteckig, Tiefe der Aussparung bis ca. 50 mm, einschl. Anpassungs- und Schneidearbeiten, in Einzel- flächen und Teilflächen
Menge: 47,000 m²

*Hinweis*

**06.6 Treppenstufenbelag / Trittstufe**
Treppenstufenbelag, als Trittstufen aus Feinsteinzeugfliesen, nach EN 14411, Bla, trockengepresst, kalibriert (werkseitig nachbearbeitete Kanten), unglasiert, frostbeständig, Nennmaß ca. 600 x 300 mm, Dicke ca. 9 - 10 mm, Stufenbreiten von ca. 1.650 bis 1.850 mm, Tiefe von ca. 280 bis 300 mm, Oberfläche rau, Bewertungsgruppe Rutschgefahr R 9 ASR A1.5, auf Treppenstufen aus Stahlbeton, innen, mit Ausgleichsmörtel- schicht, im Dünnbett aus zementhaltigem Mörtel Typ C DIN EN 12004, verlegen im Verband, verfugen durch Einschlämmen mit farbigem zementhaltigem Fugenmörtel nach DIN EN 13888, Fugenbreite ca. 3 mm, Steinoptik, Quartzstein, weiß / grau, Ausführung raumweise, in Teilflächen und Abschnitten

Treppenkantenprofile, sowie An- und Austrittsprofile gemäß gesonderter Positionen
Menge: 579,000 m

**06.7 Setzstufen**
Setzstufen, aus Feinsteinzeugfliesen, nach EN 14411, Bla, trockengepresst, kalibriert (werkseitig nachbearbeitete Kanten), unglasiert, frostbeständig, Nennmaß ca. 600 x 300 mm, Dicke ca. 9 - 10 mm, Stufenbreiten von ca. 1.650 bis 1.850 mm, Höhe von ca. 160 bis 170 mm, Oberfläche rau, an Treppenstufen aus Stahlbeton, innen, auf Ausgleichsplatte, im Dünnbett aus zementhaltigem Mörtel Typ C DIN EN 12004, verlegen im Verband, verfugen durch Einschlämmen mit farbigem zementhaltigem Fugenmörtel nach DIN EN 13888, Fugenbreite ca. 3 mm, Steinoptik, Quartzstein, weiß / grau, Ausführung raumweise, in Teilflächen und Abschnitten
einschl. Ausgleichsplatte aus Zement- / Polyesterfaser, Dicke ca. 10 mm, geklebt mit zementhaltigem Mörtel Typ C DIN EN 12004
Menge: 642,500 m

**06.8 Sockelfliesen, Treppenstufen**
Sockelfliesen der Treppenstufen, passend zu Bodenbelag zuvor, aus Feinsteinzeugfliesen, nach EN 14411, Bla, trocken- gepresst, kalibriert (werkseitig nachbearbeitete Kanten), unglasiert, frostbeständig, Nennmaß ca. 600 x 60 mm, auf Breite / Tiefe der Tritt- und Setzstufen zugeschnitten, Dicke ca. 9 - 10 mm, Oberfläche rau, auf Wänden, innen, verputzt / gespachtelt, im Dünnbett aus zementhaltigem Mörtel Typ C DIN EN 12004, verlegen im Verband, verfugen durch Einschlämmen mit farbigem zementhaltigem Fugenmörtel nach DIN EN 13888, Fugenbreite ca. 3 mm, Steinoptik, Quartzstein, weiß / grau, Ausführung raumweise, in Teilflächen und Abschnitten
Menge: 232,000 m

**06.9 Austrittsstufen**
Treppenstufenbelag, als Austrittstufen aus Feinsteinzeugfliesen, nach EN 14411, Bla, trockengepresst, kalibriert (werkseitig nachbearbeitete Kanten), unglasiert, frostbeständig, Nennmaß ca. 600 x 300 mm, Dicke ca. 9 - 10 mm, Stufenbreiten von ca. 1.650 bis 1.700 mm, Tiefe von ca. 350 bis 440 mm, Oberfläche rau, Bewertungsgruppe Rutschgefahr R 9 ASR A1.5, auf Treppenstufen aus Stahlbeton, innen, mit Ausgleichsmörtel- schicht, im Dünnbett aus zementhaltigem Mörtel Typ C DIN EN 12004, verlegen im Verband, verfugen durch Einschlämmen mit farbigem zementhaltigem Fugenmörtel nach DIN EN 13888, Fugenbreite ca. 3 mm, Steinoptik, Quartzstein, weiß / grau, Ausführung raumweise, in Teilflächen und Abschnitten
Menge: 53,500 m

**06.10 Fliesenbelag in Kleinflächen < 0,75 m2**
Treppenstufenbelag, in Kleinflächen bis ca. 0,75 m², z. B. im Bereich von Antrittsstufen, aus Feinsteinzeugfliesen, nach EN 14411, Bla, trockengepresst, kalibriert (werkseitig nachbe- arbeitete Kanten), unglasiert, frostbeständig, Nennmaß ca. 600 x 300 mm, Dicke ca. 9 - 10 mm, Stufenbreiten von ca. 1.650 bis 1.850 mm, Tiefe von ca. 230 bis 440 mm, Oberfläche rau, Bewertungsgruppe Rutschgefahr R 9 ASR A1.5, auf Treppen- stufen aus Stahlbeton, innen, mit Ausgleichsmörtelschicht, im Dünnbett aus zementhaltigem Mörtel Typ C DIN EN 12004, verlegen im Verband, verfugen durch Einschlämmen mit farbigem zementhaltigem Fugenmörtel nach DIN EN 13888, Fugenbreite ca. 3 mm, Steinoptik, Quartzstein, weiß / grau, Ausführung raumweise, in Teilflächen und Abschnitten
Menge: 19,000 m²

*Hinweis*

**06.11 Bodenfliesen, Aufzugskabine**
Bodenbelag, in Aufzugskabine, aus Feinsteinzeugfliesen, nach EN 14411, Bla, trockengepresst, kalibriert (werkseitig nachbe- arbeitete Kanten), unglasiert, frostbeständig, Nennmaß ca. 600 x 300 mm, Dicke ca. 9 - 10 mm, Oberfläche rau, Bewertungs- gruppe Rutschgefahr R 9 ASR A1.5, auf Boden, innen, aus Estrich, im Dünnbett aus zementhaltigem Mörtel Typ C DIN EN 12004, verlegen im Verband, verfugen durch Einschlämmen mit farbigem zementhaltigem Fugenmörtel nach DIN EN 13888, Fugenbreite ca. 3 mm, Steinoptik, Quartzstein, weiß / grau, Ausführung in Kleinfläche und unter beengten Verhältnissen
Menge: 2,650 m²

### Titel 07 Wandfliesen

**07.1 Wandfliesen, 600x600mm**
Wandbelag, aus Feinsteinzeugfliesen, nach EN 14411, Bla, trockengepresst, kalibriert (werkseitig nachbearbeitete Kanten), unglasiert, frostbeständig, Nennmaß ca. 600 x 600 mm, Dicke ca. 6 - 9 mm, Oberfläche eben, auf Wänden, innen, verputzt / gespachtelt, im Dünnbett aus zementhaltigem Mörtel Typ C DIN EN 12004, verlegen im Verband, verfugen durch Einschlämmen mit farbigem zementhaltigem Fugenmörtel nach DIN EN 13888, Fugenbreite ca. 3 mm, Steinoptik, Dolomitstein, weiß bis beige / hell, mit heller Maserung, passend zu Bodenfliesen, Ausführung raumweise, in Teilflächen und Abschnitten, oberer Abschluss mittels dauerelastischer Versiegelung in gesonderter Position

Ausführungsort: Patientenbäder, Sanitärräume öffentlich und
  Sanitärräume Personal
Menge: 2840,000 m²

**07.2 Zulage Wandfliesen (600x600mm), Stirnseite Vorsatzschale, B 150mm**
Zulage für Ausführung der Wandfliesen 600 x 600 mm, auf Stirnseiten von Vorwänden / Vorsatzschalen, in Kleinflächen, Breite bis ca. 150 mm, Höhe bis ca. 2.500 mm, einschl. Verfugung, Ausführung raumweise, in Teilflächen und Abschnitten, Eckprofile und Abschlussleisten werden gesondert vergütet
Menge: 267,500 m

**07.3 Wandfliesen, 600x600 mm, Fliesenspiegel**
Wandbelag, als Fliesenspiegel, aus Feinsteinzeugfliesen, nach EN 14411, Bla, trockengepresst, kalibriert (werkseitig nachbe- arbeitete Kanten), unglasiert, frostbeständig, Nennmaß ca. 600 x 600 mm, Dicke ca. 6 - 9 mm, Höhe des Fliesenspiegels bis ca. 1.200 mm, Oberfläche eben, auf Wänden, innen, verputzt / gespachtelt, im Dünnbett aus zementhaltigem Mörtel Typ C DIN EN 12004, verlegen im Verband, verfugen durch Einschlämmen mit farbigem zementhaltigem Fugenmörtel nach DIN EN 13888, Fugenbreite ca. 3 mm, Steinoptik, Dolomitstein, weiß / hell, mit heller Maserung, Ausführung raumweise, in Teilflächen und Abschnitten

Ausführungsort: Putzmittelräume, Prosektur, Untersuchungs-
  und Behandlungsräume, Schleusen Intensivzimmer
Menge: 90,000 m²

**07.4 Anpassen der Wandfliesen an Aussparungen, > 0,1m2**
Anarbeiten / Anpassen der Wandfliesen, an Aussparungen, rund oder eckig, Größe der Aussparungen bis ca. 0,10 m², einschl. Verfugung
Menge: 214,000 Stk

**07.5 Rückwand / Nische**
Wandfliesen, als Rückwand der Nischen der Patientenbäder, aus Feinsteinzeugfliesen, nach EN 14411, Bla, trockengepresst, kalibriert (werkseitig nachbearbeitete Kanten), unglasiert, frostbeständig, Nennmaß ca. 600 x 600 mm, Dicke ca. 6 - 9 mm, Abmessungen der Nische B / H = ca. 525 mm / 305 mm, Oberfläche eben, auf Wänden, innen, verputzt / gespachtelt, im Dünnbett aus zementhaltigem Mörtel Typ C DIN EN 12004, verlegen im Verband, verfugen durch Einschlämmen mit farbigem zementhaltigem Fugenmörtel nach DIN EN 13888, Fugenbreite ca. 3 mm, Steinoptik, Dolomitstein, weiß / hell, mit heller Maserung, Ausführung raumweise, in Teilflächen und Abschnitten
Menge: 34,500 m²

**07.6 Leibungen der Nische**
Wandfliesen, als Leibungen der Nischen der Patientenbäder, aus Feinsteinzeugfliesen, nach EN 14411, Bla, trockengepresst, kalibriert (werkseitig nachbearbeitete Kanten), unglasiert, frostbeständig, Nennmaß ca. 600 x 600 mm, Dicke ca. 6 - 9 mm, Abmessungen der Nische B / H = ca. 525 mm / 305 mm,
Tiefe bis 100 mm, Oberfläche eben, auf Wänden, innen, verputzt / gespachtelt, im Dünnbett aus zementhaltigem Mörtel Typ C DIN EN 12004, verlegen im Verband, verfugen durch Einschlämmen mit farbigem zementhaltigem Fugenmörtel nach DIN EN 13888, Fugenbreite ca. 3 mm, Steinoptik, Dolomitstein, weiß / hell, mit heller Maserung, Ausführung raumweise, in Teilflächen und Abschnitten
Menge: 355,500 m

**07.7 Zulage Revisionsklappe**
Zulage für das Fliesen von bauseitigen Revisionsklappen, Abmessungen bis ca. 600 x 600 mm, einschl. allseitiges An- arbeiten an Klappenrahmen, belagsbündig, einschl. dauer- elastischer Versiegelung, Ausführung raumweise, in Teilflächen und Abschnitten
Menge: 75,000 Stk

*Hinweis*

**07.8 Wandfliesen, 200x200mm, Küchenbereiche**
Wandbelag, Küchenbereiche, aus Feinsteinzeugfliesen, nach EN 14411, Bla, trockengepresst, kalibriert (werkseitig nachbe- arbeitete Kanten), unglasiert, frostbeständig, Nennmaß ca. 200 x 200 mm, Dicke ca. 6 - 9 mm, Oberfläche eben, auf Wänden, innen, verputzt / gespachtelt, im Dünnbett aus zementhaltigem Mörtel Typ C DIN EN 12004, verlegen im Verband, verfugen durch Einschlämmen mit farbigem Reaktionsharz-Fugenmörtel nach DIN EN 13888, Fugenbreite ca. 3 mm, Optik uni, weiß, glasiert, ohne Maserung, Ausführung raumweise, in Teilflächen und Abschnitten, oberer Abschluss mittels dauerelastischer Ver- siegelung in gesonderter Position

Ausführungsort: Küchenbereiche
Menge: 562,000 m²

**07.9 Leibungen der Fenster / Außentüren, Küchenbereiche**
Wandfliesen, als Leibungen von Fenstern und Türen, aus Feinsteinzeugfliesen, nach EN 14411, Bla, trockengepresst, kalibriert (werkseitig nachbearbeitete Kanten), unglasiert, frostbeständig, Nennmaß ca. 600 x 600 mm, Dicke ca. 6 - 9 mm, Tiefe der Leibung bis 125 mm, Oberfläche eben, auf Wänden, innen, verputzt / gespachtelt, im Dünnbett aus zementhaltigem Mörtel Typ C DIN EN 12004, verlegen im Verband, verfugen durch Einschlämmen mit farbigem Reaktionsharz-Fugenmörtel nach DIN EN 13888, Fugenbreite ca. 3 mm, Steinoptik, Dolomitstein, weiß / hell, mit heller Maserung, Ausführung raumweise, in Teilflächen und Abschnitten
Menge: 32,500 m

**07.10 Zulage Wandfliesen (200x200mm), Wandstirnseite, B 150mm**
Zulage für Ausführung der Wandfliesen 200 x 200 mm, auf Stirnseiten von freien Wandenden, in Kleinflächen, Breite bis ca. 150 mm, Höhe bis ca. 2.200 mm, einschl. Verfugung, Ausführ- ung raumweise, in Teilflächen und Abschnitten, Eckprofile und Abschlussleisten werden gesondert vergütet
Menge: 20,000 m

**07.11 Zulage Wandfliesen (200x200mm), Stirnseite Vorsatzschale, B 225mm - 250mm**
Zulage für Ausführung der Wandfliesen 200 x 200 mm, auf Stirnseiten von Vorwänden / Vorsatzschalen, in Kleinflächen, Breite bis ca. 250 mm, Höhe bis ca. 2.200 mm, einschl. Verfugung, Ausführung raumweise, in Teilflächen und Abschnitten, Eckprofile und Abschlussleisten werden gesondert vergütet
Menge: 24,500 m

**07.12 Zulage Wandfliesen (200x200mm), Stirnseite Vorsatzschale, B 300mm - 350mm**
Zulage für Ausführung der Wandfliesen 200 x 200 mm, auf Stirnseiten von Vorwänden / Vorsatzschalen, in Kleinflächen, Breite über ca. 250 bis 350 mm, Höhe bis ca. 2.200 mm, einschl. Verfugung, Ausführung raumweise, in Teilflächen und Abschnitten, Eckprofile und Abschlussleisten werden gesondert vergütet
Menge: 13,500 m

*Hinweis*

**07.13 Wandfliesen, 300x300mm, Arbeitsräume unrein**
Wandbelag, Arbeitsräume unrein, aus Feinsteinzeugfliesen, nach EN 14411, Bla, trockengepresst, kalibriert (werkseitig nachbearbeitete Kanten), unglasiert, frostbeständig, Nennmaß ca. 300 x 300 mm, Dicke ca. 6 - 9 mm, Oberfläche eben, auf Wänden, innen, verputzt / gespachtelt, im Dünnbett aus zementhaltigem Mörtel Typ C DIN EN 12004, verlegen im Verband, verfugen durch Einschlämmen mit farbigem Reaktionsharz-Fugenmörtel nach DIN EN 13888, Fugenbreite ca. 3 mm, Optik uni, weiß, glasiert, ohne Maserung, Ausführung raumweise, in Teilflächen und Abschnitten

Ausführungsort: Arbeitsräume unrein
Menge: 110,000 m²

*Hinweis*

**07.14 Anarbeiten Türzargen**
Zulage für Anarbeiten der Wandfliesen an bauseits vorhandene Türzargen aus Stahl, horizontal und vertikal, einschl. Schneide- arbeiten und Verfugung
Menge: 900,000 m

### Titel 08 Sonstiges

**08.1 Sauberlaufmatte, 1.510x1.090mm**
Sauberlaufmatte, als strapazierfähige Eingangsmatte, im Innen- bereich, für starke bis sehr starke Frequentierung, überrollbar mit Transportkarren, rollstuhlgeeignet; zur ganzflächigen Auflage, mit Abtropf- / Sammelebene für Schnee und Feuchte

Abmessungen:  1.510 x 1.090 mm
  Höhe bis ca. 40 mm

Streifenträgerprofile aus Aluminium, geräuschgedämmt, mit Kratzkanten, ganzflächig aufliegend, Laufflächen aus Rips- streifen, 100% Polypropylen, verdeckt liegend gegen seitliches Verrutschen gesichert, nachträglich austauschbar, Verbindung mit Spezialverbindern; rollbar; hohe Rutschfestigkeit durch Anti- rutsch-Funktion, keine Draht- oder Seilverbindungen, einzeln austauschbar, Stababstand ca. 4 - 5 mm

Standardfarbton schwarz / grau, nach Wahl des AG aus der Standardfarbpalette des Herstellers (keine Sonderfarben)

Rutschhemmung R 11 nach DIN 51130

Mattenrahmen bauseits vorhanden
Menge: 1,000 Stk

**08.2 Sauberlaufmatte, 2.060x2.000mm**
Sauberlaufmatte, als strapazierfähige Eingangsmatte, im Innen- bereich, für starke bis sehr starke Frequentierung, überrollbar mit Transportkarren, rollstuhlgeeignet; zur ganzflächigen Auflage, mit Abtropf- / Sammelebene für Schnee und Feuchte

Abmessungen:  2.060 x 2.000 mm
  Höhe bis ca. 40 mm

Streifenträgerprofile aus Aluminium, geräuschgedämmt, mit Kratzkanten, ganzflächig aufliegend, Laufflächen aus Rips- streifen, 100% Polypropylen, verdeckt liegend gegen seitliches Verrutschen gesichert, nachträglich austauschbar, Verbindung mit Spezialverbindern; rollbar; hohe Rutschfestigkeit durch Anti- rutsch-Funktion, keine Draht- oder Seilverbindungen, einzeln austauschbar, Stababstand ca. 4 - 5 mm

Standardfarbton schwarz / grau, nach Wahl des AG aus der Standardfarbpalette des Herstellers (keine Sonderfarben)

Rutschhemmung R 11 nach DIN 51130

Mattenrahmen bauseits vorhanden
Menge: 1,000 Stk

**08.3 Sauberlaufmatte, 2.500x1.980mm**
Sauberlaufmatte, als strapazierfähige Eingangsmatte, im Innen- bereich, für starke bis sehr starke Frequentierung, überrollbar mit Transportkarren, rollstuhlgeeignet; zur ganzflächigen Auflage, mit Abtropf- / Sammelebene für Schnee und Feuchte

Abmessungen:  2.500 x 1.980 mm
  Höhe bis ca. 40 mm

Streifenträgerprofile aus Aluminium, geräuschgedämmt, mit Kratzkanten, ganzflächig aufliegend, Laufflächen aus Rips- streifen, 100% Polypropylen, verdeckt liegend gegen seitliches Verrutschen gesichert, nachträglich austauschbar, Verbindung mit Spezialverbindern; rollbar; hohe Rutschfestigkeit durch Anti- rutsch-Funktion, keine Draht- oder Seilverbindungen, einzeln austauschbar, Stababstand ca. 4 - 5 mm

Standardfarbton schwarz / grau, nach Wahl des AG aus der Standardfarbpalette des Herstellers (keine Sonderfarben)

Rutschhemmung R 11 nach DIN 51130

Mattenrahmen bauseits vorhanden
Menge: 1,000 Stk

**08.4 Sauberlaufmatte, 2.575x2.000mm**
Sauberlaufmatte, als strapazierfähige Eingangsmatte, im Innen- bereich, für starke bis sehr starke Frequentierung, überrollbar mit Transportkarren, rollstuhlgeeignet; zur ganzflächigen Auflage, mit Abtropf- / Sammelebene für Schnee und Feuchte

Abmessungen:  2.575 x 2.000 mm
  Höhe bis ca. 40 mm

Streifenträgerprofile aus Aluminium, geräuschgedämmt, mit Kratzkanten, ganzflächig aufliegend, Laufflächen aus Rips- streifen, 100% Polypropylen, verdeckt liegend gegen seitliches Verrutschen gesichert, nachträglich austauschbar, Verbindung mit Spezialverbindern; rollbar; hohe Rutschfestigkeit durch Anti- rutsch-Funktion, keine Draht- oder Seilverbindungen, einzeln austauschbar, Stababstand ca. 4 - 5 mm

Standardfarbton schwarz / grau, nach Wahl des AG aus der Standardfarbpalette des Herstellers (keine Sonderfarben)

Rutschhemmung R 11 nach DIN 51130

Mattenrahmen bauseits vorhanden
Menge: 1,000 Stk

**08.5 Sauberlaufmatte, 3.075x1.500mm**
Sauberlaufmatte, als strapazierfähige Eingangsmatte, im Innen- bereich, für starke bis sehr starke Frequentierung, überrollbar mit Transportkarren, rollstuhlgeeignet; zur ganzflächigen Auflage, mit Abtropf- / Sammelebene für Schnee und Feuchte

Abmessungen:  3.075 x 1.500 mm
  Höhe bis ca. 40 mm

Streifenträgerprofile aus Aluminium, geräuschgedämmt, mit Kratzkanten, ganzflächig aufliegend, Laufflächen aus Rips- streifen, 100% Polypropylen, verdeckt liegend gegen seitliches Verrutschen gesichert, nachträglich austauschbar, Verbindung mit Spezialverbindern; rollbar; hohe Rutschfestigkeit durch Anti- rutsch-Funktion, keine Draht- oder Seilverbindungen, einzeln austauschbar, Stababstand ca. 4 - 5 mm

Standardfarbton schwarz / grau, nach Wahl des AG aus der Standardfarbpalette des Herstellers (keine Sonderfarben)

Rutschhemmung R 11 nach DIN 51130

Mattenrahmen bauseits vorhanden
Menge: 1,000 Stk

**08.6 Sauberlaufmatte, 3.560x2.000mm**
Sauberlaufmatte, als strapazierfähige Eingangsmatte, im Innen- bereich, für starke bis sehr starke Frequentierung, überrollbar mit Transportkarren, rollstuhlgeeignet; zur ganzflächigen Auflage, mit Abtropf- / Sammelebene für Schnee und Feuchte

Abmessungen:  3.560 x 2.000 mm
  Höhe bis ca. 40 mm

Streifenträgerprofile aus Aluminium, geräuschgedämmt, mit Kratzkanten, ganzflächig aufliegend, Laufflächen aus Rips- streifen, 100% Polypropylen, verdeckt liegend gegen seitliches Verrutschen gesichert, nachträglich austauschbar, Verbindung mit Spezialverbindern; rollbar; hohe Rutschfestigkeit durch Anti- rutsch-Funktion, keine Draht- oder Seilverbindungen, einzeln austauschbar, Stababstand ca. 4 - 5 mm

Standardfarbton schwarz / grau, nach Wahl des AG aus der Standardfarbpalette des Herstellers (keine Sonderfarben)

Rutschhemmung R 11 nach DIN 51130

Mattenrahmen bauseits vorhanden
Menge: 1,000 Stk

**08.7 Sauberlaufmatte, 5.270x3.500mm**
Sauberlaufmatte, als strapazierfähige Eingangsmatte, im Innen- bereich, für starke bis sehr starke Frequentierung, überrollbar mit Transportkarren, rollstuhlgeeignet; zur ganzflächigen Auflage, mit Abtropf- / Sammelebene für Schnee und Feuchte

Abmessungen:  5.270 x 3.500 mm
  Höhe bis ca. 40 mm

Streifenträgerprofile aus Aluminium, geräuschgedämmt, mit Kratzkanten, ganzflächig aufliegend, Laufflächen aus Rips- streifen, 100% Polypropylen, verdeckt liegend gegen seitliches Verrutschen gesichert, nachträglich austauschbar, Verbindung mit Spezialverbindern; rollbar; hohe Rutschfestigkeit durch Anti- rutsch-Funktion, keine Draht- oder Seilverbindungen, einzeln austauschbar, Stababstand ca. 4 - 5 mm

Standardfarbton schwarz / grau, nach Wahl des AG aus der Standardfarbpalette des Herstellers (keine Sonderfarben)

Rutschhemmung R 11 nach DIN 51130

Mattenrahmen bauseits vorhanden
Menge: 1,000 Stk

*Hinweis*

**08.8 Kristallspiegel, B 550mm, H 1.410mm**
Kristallspiegel, rechteckig, Kanten poliert, Materialstärke min. 6 mm, Breite ca. 550 mm, Höhe 1.410 mm, Verklebung auf den Untergrund aus Gipskarton, flächenbündig mit Fliesenbelag, einschl. Herstellen der Aussparung im Fliesenbelag, allseitiges Anarbeiten und Versiegelung, Einbauort: Patientenbänder rollstuhlgerecht
Menge: 10,000 Stk

**08.9 Kristallspiegel, B 550mm, H 1.000mm**
Kristallspiegel, rechteckig, Kanten poliert, Materialstärke min. 6 mm, Breite ca. 550 mm, Höhe 1.000 mm, Verklebung auf den Untergrund aus Gipskarton, flächenbündig mit Fliesenbelag, einschl. Herstellen der Aussparung im Fliesenbelag, allseitiges Anarbeiten und Versiegelung, Einbauort: Patientenbänder nicht rollstuhlgerecht
Menge: 97,000 Stk

**08.10 Kristallspiegel, B 600mm, H 1.000mm**
Kristallspiegel, rechteckig, Kanten poliert, Materialstärke min. 6 mm, Breite ca. 600 mm, Höhe ca. 950 - 1.000 mm, Verklebung auf den Untergrund aus Gipskarton, flächenbündig mit Fliesen- belag, einschl. Herstellen der Aussparung im Fliesenbelag, allseitiges Anarbeiten und Versiegelung
Menge: 58,000 Stk

**08.11 Kristallspiegel, B 1.150mm, H 2.200mm**
Kristallspiegel, rechteckig, Kanten poliert, Materialstärke min. 6 mm, Breite ca. 1.150 mm, Höhe 2.200 mm, Verklebung auf den Untergrund aus Gipskarton, mit Einfassungsrahmen, einschl. Versiegelung
Menge: 1,000 Stk

*Hinweis*

**08.12 Treppenkantenprofile**
Treppenkantenprofil, aus Edelstahl, matt, mit rutschhemmender Kunststoffeinlage o. ä., Breite der Auftrittsfläche ca. 40 - 50 mm, für Bodenbeläge bis ca. 10 mm, in Einzellängen von ca. 1.650 bis 1.850 mm, an An- und Austrittsstufen, einschl. Befestigungs- material
Menge: 131,000 m

**08.13 Treppenkantenprofile / Quadratprofile**
Treppenkantenprofil, als Quadratprofil, aus Edelstahl, matt, für Bodenbeläge bis ca. 10 mm, Profil 10/10 mm, in Einzellängen von ca. 1.650 bis 1.850 mm, an Treppenstufenkanten, einschl. Befestigungsmaterial
Menge: 512,000 m

**08.14 Dehnfugenprofile, Podest / Treppenlauf**
Dehnfugenprofil, aus Edelstahl, matt, mit Fugeneinlage aus EPDM, Farbe grau oder schwarz nach Wahl des AG, für Fugen- breiten bis ca. 20 mm, in Einzellängen bis ca. 1.850 mm, im Übergang Treppenlauf zu Podest, einschl. Befestigungsmaterial
Menge: 61,000 m

**08.15 Abschlussprofile, L 1.200mm**
Abschlussprofil, aus Edelstahl, matt, für Wandbeläge bis ca. 9 mm, in Einzellängen von ca. 1.200 mm, einschl. Befestigungs- material
Menge: 65,000 m

**08.16 Abschlussprofile, L 2.200mm**
Abschlussprofil, aus Edelstahl, matt, für Wandbeläge bis ca. 9 mm, in Einzellängen von ca. 2.200 mm, einschl. Befestigungs- material
Menge: 10,000 m

**08.17 Eckschutzprofile, L 2.200mm**
Eckschutzprofil, aus Edelstahl, matt, für Wandbeläge bis ca. 9 mm, Eckausbildung 90°, in Einzellängen von ca. 2.200 mm, einschl. Befestigungsmaterial
Menge: 115,000 m

**08.18 Abschlussprofile**
Abschlussprofil, aus Edelstahl, matt, für Wandbeläge bis ca. 9 mm, als horizontaler Abschluss zu Hohlkehlsockel aus PVC (Arbeitsräume unrein), einschl. Befestigungsmaterial
Menge: 43,000 m

**08.19 Belagsabschlussprofile, L 760mm - 1.260 mm**
Belagsabschlussprofil, aus Edelstahl, matt, für Bodenbeläge bis ca. 10 mm, in Einzellängen von ca. 760 bis 1.260 mm, einschl. Befestigungsmaterial
Menge: 190,000 m

**08.20 Belagsabschlussprofile, L 1.350mm - 1.560mm**
Belagsabschlussprofil, aus Edelstahl, matt, für Bodenbeläge bis ca. 10 mm, in Einzellängen von ca. 1.360 bis 1.560 mm, einschl. Befestigungsmaterial
Menge: 7,000 m

**08.21 Belagsabschlussprofile, L 2.010mm - 2.260mm**
Belagsabschlussprofil, aus Edelstahl, matt, für Bodenbeläge bis ca. 10 mm, in Einzellängen von ca. 2.010 bis 2.260 mm, einschl. Befestigungsmaterial
Menge: 25,000 m

**08.22 Belagsabschlussprofile, L 3.075mm - 3.560mm**
Belagsabschlussprofil, aus Edelstahl, matt, für Bodenbeläge bis ca. 10 mm, in Einzellängen von ca. 3.075 bis 3.560 mm, einschl. Befestigungsmaterial
Menge: 7,000 m

**08.23 Belagsabschlussprofile, Küchenbereiche, L 885mm - 1.260mm**
Belagsabschlussprofil, aus Edelstahl, matt, Küchenbereiche, für Bodenbeläge bis ca. 10 mm, in Einzellängen von ca. 885 bis 1.260 mm, Oberfläche säurebeständig, einschl. Befestigungs- material
Menge: 11,000 m

**08.24 Belagsabschlussprofile, Küchenbereiche, L 2.010mm**
Belagsabschlussprofil, aus Edelstahl, matt, Küchenbereiche, für Bodenbeläge bis ca. 10 mm, Länge ca. 2.010 mm, Oberfläche säurebeständig, einschl. Befestigungsmaterial
Menge: 1,000 Stk

**08.25 Belagsabschlussprofile, Küchenbereiche, L 7.885mm**
Belagsabschlussprofil, aus Edelstahl, matt, Küchenbereiche, für Bodenbeläge bis ca. 10 mm, Länge ca. 7.885 mm, Oberfläche säurebeständig, einschl. Befestigungsmaterial
Menge: 1,000 Stk

*Hinweis*

**08.26 Herstellen von Aussparungen in Bodenbelägen, BA 200mm/200mm**
Aussparung herstellen, im Bodenbelag, für Bodenbaläufe o. ä., eckig, Länge bis ca. 200 mm, Breite bis ca. 200 mm, einschl. Anarbeiten
Menge: 13,000 Stk

**08.27 Herstellen von Aussparungen in Wandbelägen, DN25**
Aussparung herstellen, im Wandbelag, rund, Durchmesser bis DN25, einschl. Anarbeiten und dauerelastischer Versiegelung
Menge: 1784,000 Stk

**08.28 Herstellen von Aussparungen in Wandbelägen, DN35**
Aussparung herstellen, im Wandbelag, rund, Durchmesser über DN25 bis DN35, einschl. Anarbeiten und dauerelastischer Ver- siegelung
Menge: 30,000 Stk

**08.29 Herstellen von Aussparungen in Wandbelägen, DN50**
Aussparung herstellen, im Wandbelag, rund, Durchmesser über DN55 bis DN50, einschl. Anarbeiten und dauerelastischer Ver- siegelung
Menge: 442,000 Stk

**08.30 Herstellen von Aussparungen in Wandbelägen, DN60**
Aussparung herstellen, im Wandbelag, rund, Durchmesser über DN50 bis DN60, einschl. Anarbeiten und dauerelastischer Ver- siegelung
Menge: 370,000 Stk

**08.31 Herstellen von Aussparungen in Wandbelägen, DN70**
Aussparung herstellen, im Wandbelag, rund, Durchmesser über DN60 bis DN70, einschl. Anarbeiten und dauerelastischer Ver- siegelung
Menge: 30,000 Stk

**08.32 Herstellen von Aussparungen in Wandbelägen, DN100**
Aussparung herstellen, im Wandbelag, rund, Durchmesser über DN70 bis DN100, einschl. Anarbeiten und dauerelastischer Ver- siegelung
Menge: 200,000 Stk

**08.33 Herstellen von Aussparungen in Wandbelägen, bis 200mmx200mm**
Aussparung herstellen, im Wandbelag, eckig, Länge bis ca. 200 mm, Breite bis ca. 200 mm, einschl. Anarbeiten und dauer- elastischer Versiegelung
Menge: 290,000 Stk

**08.34 Herstellen von Aussparungen in Wandbelägen, bis 300mmx300mm**
Aussparung herstellen, im Wandbelag, eckig, Länge über ca. 200 bis ca. 300 mm, Breite über ca. 200 bis ca. 300 mm, einschl. Anarbeiten und dauerelastischer Versiegelung
Menge: 50,000 Stk

*Hinweis*

**08.35 Schutzmaßnahmen Bodenflächen**
Schutzabdeckung, auf Bodenflächen, aus beschichtetem Papp- karton, einschl. Verkleben der Stoß- und Randbereiche, Aus- führung in Teilflächen und Abschnitten
Menge: 2142,000 m²

**08.36 Schutzmaßnahmen Bodenflächen entfernen**
Schutzabdeckung, auf Bodenflächen, aus beschichtetem Papp- karton, einschl. verklebte der Stoß- und Randbereiche, aufnehmen und fachgerecht entsorgen, Ausführung in Teil- flächen und Abschnitten
Menge: 2142,000 m²

**08.37 Schutzmaßnahmen Tritt-/ Setzstufen**
Schutzabdeckung, auf / an Tritt- und Setzstufen der Treppen- beläge, aus beschichtetem Pappkarton, einschl. Verkleben der Stoß- und Randbereiche, sowie Kantenschutz, Stufentiefe bis ca. 300 mm, Stufenhöhe bis ca. 200 mm, Ausführung in Teilflächen und Abschnitten
Menge: 300,000 m²

**08.38 Schutzmaßnahmen Tritt-/ Setzstufen entfernen**
Schutzabdeckung, auf / an Tritt- und Setzstufen der Treppen- beläge, aus beschichtetem Pappkarton, einschl. Verkleben der Stoß- und Randbereiche, sowie Kantenschutz, Stufentiefe bis ca. 300 mm, Stufenhöhe bis ca. 200 mm, aufnehmen und fach- gerecht entsorgen, Ausführung in Teilflächen und Abschnitten
Menge: 300,000 m²

*Hinweis*

**08.39 Dauerelastische Versiegelung**
Dauerelastische Versiegelung, mit Fugendichtstoff nach DIN 15651, Fugenbreite bis ca. 10 mm, beständig gegen Alkohole und Desinfektionsmittel, an Fugen, Ecken, Übergängen, Profilen und Leisten, einschl. ggf. erfoderlicher Abklebe- arbeiten
Menge: 6650,000 m

*Hinweis*

**08.40 Musterfläche Bodenfliesen**
Musterfläche anlegen, bestehend aus komplettem Bodenauf- bau einschl. Untergrundvorbereitung, Größe der Musterfläche bis ca. 2,50 m², auf Anweisung des AG, vor Ausführung der Arbeiten, nach Bemusterung wieder vollständig entfernen
Menge: 3,000 Stk

**08.41 Musterfläche Wandfliesen**
Musterfläche anlegen, bestehend aus komplettem Wandauf- bau einschl. Untergrundvorbereitung, Größe der Musterfläche bis ca. 2,50 m², auf Anweisung des AG, vor Ausführung der Arbeiten, nach Bemusterung wieder vollständig entfernen
Menge: 3,000 Stk

### Titel 09 Verrechnungssätze

**09.1 Bauvorarbeiter/-in**
Stundenlohnarbeiten durch Bauvorarbeiter/-in

Der Verrechnungssatz für die jeweilige Arbeitskraft umfasst sämtliche Aufwendungen wie Lohn- und Gehaltskosten, Lohn- und Gehaltsnebenkosten, Zuschläge, lohngebundene und lohn- abhängige Kosten, sonstige Sozialkosten, Gemeinkosten, Wagnis und Gewinn.
Menge: 10,000 h

**09.2 Baufacharbeiter/-in**
Stundenlohnarbeiten durch Baufacharbeiter/-in

Der Verrechnungssatz für die jeweilige Arbeitskraft umfasst sämtliche Aufwendungen wie Lohn- und Gehaltskosten, Lohn- und Gehaltsnebenkosten, Zuschläge, lohngebundene und lohn- abhängige Kosten, sonstige Sozialkosten, Gemeinkosten, Wagnis und Gewinn.
Menge: 10,000 h

**09.3 Bauhelfer/-in**
Stundenlohnarbeiten durch Bauhelfer/-in

Der Verrechnungssatz für die jeweilige Arbeitskraft umfasst sämtliche Aufwendungen wie Lohn- und Gehaltskosten, Lohn- und Gehaltsnebenkosten, Zuschläge, lohngebundene und lohn- abhängige Kosten, sonstige Sozialkosten, Gemeinkosten, Wagnis und Gewinn.
Menge: 10,000 h
